# Revestiment de paviment industrial o decoratiu, sistema "MBCC de Sika"

- Propietat de l'arxiu: CYPE INGENIEROS, S.A.
- Format: FIEBDC-3/2002
- Divisa: EUR
- Costos indirectes: 3.00 %
- IVA: 21.00 %

## R Revestiments i extradossats

### RS Paviments

#### RSI Sistemes de paviments industrials i decoratius

**RSI050** m² Revestiment de paviment industrial o decoratiu, sistema "MBCC de Sika".
Revestiment de paviment industrial, realitzat sobre base de formigó endurit, amb el sistema MasterTop 1273 "MBCC de Sika", apte per a àrees de producció amb sol·licitacions mecàniques, mitjançant l'aplicació successiva de: emprimació incolora de dos components, MasterTop P 622 "MBCC de Sika", a base de resina epoxi sense dissolvents, de baixa viscositat (0,4 kg/m²), empolvorada amb àrid de quars natural, MasterTop F5 "MBCC de Sika", de granulometria compresa entre 0,4 i 1,0 mm (0,9 kg/m²); capa base formada per una mescla de revestiment antiestàtic de dos components, MasterTop BC 372 "MBCC de Sika", a base de resina epoxi sense dissolvents i pigments, color Gris Piedra RAL 7030 i àrid de quars natural, MasterTop F1 "MBCC de Sika", de granulometria compresa entre 0,18 i 0,3 mm, amb una proporció en pes 1:0,7 (3,75 kg/m²) i capa d'acabat de vernís de dos components per a interior, MasterTop TC 445 "MBCC de Sika", a base de poliuretà alifàtic i dissolvent, color vermell RAL 3013, acabat mat, textura llisa, per a aplicar amb corró de pèl curt (0,15 kg/m²).
Criteri de valoració econòmica: El preu no inclou la superfície suport ni l'execució i el segellat dels junts.
Inclou: Neteja de la superfície suport. Replanteig de les juntes i draps de treball. Aplicació de l'emprimació. Empolvorat amb àrid de quars sobre l'emprimació. Aplicació de la capa base. Aplicació de la capa d'acabat. Neteja final del paviment.
Criteri d'amidament de projecte: Superfície mesurada en projecció horitzontal, segons documentació gràfica de Projecte.
Criteri de mesura d'obra: Es mesurarà, en projecció horitzontal, la superfície realment executada segons especificacions de Projecte.

| Codi | Ut | Descripció | Rendiment | Preu | Import |
|---|---|---|---|---|---|
| mt27upx040c | kg | Emprimació incolora de dos components, MasterTop P 622 "MBCC de Sika", a base de resina epoxi sense dissolvents, de baixa viscositat, per aplicar sobre superfície suport de formigó o de morter. (material) | 0.400 | 12.87 | 5.15 |
| mt15bas130c | kg | Àrid de quars natural, MasterTop F5 "MBCC de Sika", de granulometria compresa entre 0,4 i 1,0 mm, per utilitzar com a càrrega mineral en combinació amb resines epoxi o poliuretà. (material) | 0.900 | 0.74 | 0.67 |
| mt27upx070a | kg | Revestiment antiestàtic de dos components, MasterTop BC 372 "MBCC de Sika", a base de resina epoxi sense dissolvents i pigments, color Gris Piedra RAL 7030, per a la realització de paviments. (material) | 2.213 | 9.94 | 22.00 |
| mt15bas130a | kg | Àrid de quars natural, MasterTop F1 "MBCC de Sika", de granulometria compresa entre 0,18 i 0,3 mm, per utilitzar com a càrrega mineral en combinació amb resines epoxi o poliuretà. (material) | 1.538 | 0.88 | 1.35 |
| mt27upx020oh | kg | Vernís de dos components per a interior, MasterTop TC 445 "MBCC de Sika", a base de poliuretà alifàtic i dissolvent, color vermell RAL 3013, acabat mat, textura llisa, per a aplicar amb corró de pèl curt, amb resistència als raigs UV i a la intempèrie i amb alta resistència als agents químics. (material) | 0.150 | 16.90 | 2.54 |
| mo121 | h | Oficial 1ª aplicador de paviments industrials. (mà d'obra) | 0.541 | 28.42 | 15.38 |
| mo122 | h | Ajudant aplicador de paviments industrials. (mà d'obra) | 0.541 | 25.28 | 13.68 |
| % | % | Costos directes complementaris | 2 % | 60.77 | 1.22 |
|  |  | Costos directes |  |  | 61.99 |
