# Revestiment de paviment industrial, sistema Maxurethane CEM "DRIZORO"

- Propietat de l'arxiu: CYPE INGENIEROS, S.A.
- Format: FIEBDC-3/2002
- Divisa: EUR
- Costos indirectes: 3.00 %
- IVA: 21.00 %

## R Revestiments i extradossats

### RS Paviments

#### RSI Sistemes de paviments industrials i decoratius

**RSI100** m² Revestiment de paviment industrial, sistema Maxurethane CEM "DRIZORO".
Revestiment de paviment industrial, llis, realitzat sobre base de formigó endurit, amb el sistema Maxurethane CEM "DRIZORO", apte per a aparcaments, en interiors, mitjançant l'aplicació successiva de: emprimació de tres components a base de resina de poliuretà i ciment, sense dissolvents, Maxurethane CEM Primer "DRIZORO"; i capa base de 6 mm de morter fluït de tres components (resina, enduridor i àrids actius), a base de resina de poliuretà i ciment, sense dissolvents, Maxurethane CEM L "DRIZORO", de color gris.
Criteri de valoració econòmica: El preu no inclou la superfície suport ni l'execució i el segellat dels junts.
Inclou: Neteja de la superfície suport. Replanteig de les juntes i draps de treball. Aplicació de l'emprimació. Aplicació de la capa base. Neteja final del paviment.
Criteri d'amidament de projecte: Superfície mesurada en projecció horitzontal, segons documentació gràfica de Projecte.
Criteri de mesura d'obra: Es mesurarà, en projecció horitzontal, la superfície realment executada segons especificacions de Projecte.

| Codi | Ut | Descripció | Rendiment | Preu | Import |
|---|---|---|---|---|---|
| mt47add010a | kg | Emprimació de tres components a base de resina de poliuretà i ciment, sense dissolvents, Maxurethane CEM Primer "DRIZORO". (material) | 1.750 | 8.98 | 15.72 |
| mt47add020b | kg | Morter fluït de tres components (resina, enduridor i àrids actius), a base de resina de poliuretà i ciment, sense dissolvents, Maxurethane CEM L "DRIZORO", de color gris, CT - C50 - F20 segons UNE-EN 13813; d'aplicació com capa base de 4 a 6 mm de gruix, segons UNE-EN 13813. (material) | 12.000 | 8.98 | 107.76 |
| op00tal020 |  | Trepant amb batedora. | 1.000 | 0.00 | 0.00 |
| mo121 | h | Oficial 1ª aplicador de paviments industrials. (mà d'obra) | 0.327 | 28.42 | 9.29 |
| mo122 | h | Ajudant aplicador de paviments industrials. (mà d'obra) | 0.327 | 25.28 | 8.27 |
| % | % | Costos directes complementaris | 2 % | 141.04 | 2.82 |
|  |  | Costos directes |  |  | 143.86 |
