# FIEBDC-3

- Propietat de l'arxiu: CYPE INGENIEROS, S.A.
- Format: FIEBDC-3/2002
- Divisa: EUR
- Costos indirectes: 3.00 %
- IVA: 21.00 %

| Codi | Ut | Descripció | Preu |
|---|---|---|---|
| mt01adr010a | kg | Àrid silici Drizoro Silica 0204, "DRIZORO", de 0,20 a 0,40 mm de diàmetre. (material) | 0.30 |
| mt01adr010b | kg | Àrid silici Drizoro Silica 0308, "DRIZORO", de 0,30 a 0,80 mm de diàmetre. (material) | 0.28 |
| mt47add070a | kg | Emprimació bicomponent a base de resina epoxi, Maxepox Primer W "DRIZORO", segons UNE-EN 1504-2. (material) | 11.01 |
| mt47add080b | kg | Revestiment elàstic per a interiors i exteriors bicomponent a base de poliuretà alifàtic, Maxurethane Floor "DRIZORO", de color gris, segons UNE-EN 13813. (material) | 16.71 |
| op00tal020 |  | Trepant amb batedora. | 0.00 |
| mo121 | h | Oficial 1ª aplicador de paviments industrials. (mà d'obra) | 28.42 |
| mo122 | h | Ajudant aplicador de paviments industrials. (mà d'obra) | 25.28 |
| % | % | Costos directes complementaris | 0.00 |

**RSI110** m² Revestiment de paviment industrial, sistema Maxurethane Floor "DRIZORO".
Preu: 0.00
Revestiment de paviment industrial, amb resistència al lliscament 35
