# Revestiment de paviment industrial, sistema Maxfloor MMA "DRIZORO"

- Propietat de l'arxiu: CYPE INGENIEROS, S.A.
- Format: FIEBDC-3/2002
- Divisa: EUR
- Costos indirectes: 3.00 %
- IVA: 21.00 %

## R Revestiments i extradossats

### RS Paviments

#### RSI Sistemes de paviments industrials i decoratius

**RSI130** m² Revestiment de paviment industrial, sistema Maxfloor MMA "DRIZORO".
Revestiment de paviment industrial, llis, realitzat sobre base de formigó endurit, amb el sistema Maxfloor MMA "DRIZORO", apte per a cambres frigorífiques, en interiors, mitjançant l'aplicació successiva de: una mà d'emprimació de dos components a base de metacrilat de metil (MMA), Maxfloor MMA-P "DRIZORO"; capa base d'adhesiu tixòtrop de dos components a base de metacrilat de metil (MMA), Maxfloor MMA-B "DRIZORO", en dues capes; i capa de segellat amb revestiment elàstic per a interiors i exteriors bicomponent a base de metacrilat de metil (MMA), Maxfloor MMA-F "DRIZORO".
Criteri de valoració econòmica: El preu no inclou la superfície suport ni l'execució i el segellat dels junts.
Inclou: Neteja de la superfície suport. Replanteig de les juntes i draps de treball. Aplicació d'una mà d'emprimació. Aplicació de la capa base. Aplicació de la capa de segellat. Neteja final del paviment.
Criteri d'amidament de projecte: Superfície mesurada en projecció horitzontal, segons documentació gràfica de Projecte.
Criteri de mesura d'obra: Es mesurarà, en projecció horitzontal, la superfície realment executada segons especificacions de Projecte.

| Codi | Ut | Descripció | Rendiment | Preu | Import |
|---|---|---|---|---|---|
| mt47add100a | kg | Emprimació de dos components a base de metacrilat de metil (MMA), Maxfloor MMA-P "DRIZORO", segons UNE-EN 13813. (material) | 0.400 | 18.39 | 7.36 |
| mt47add110a | kg | Adhesiu tixòtrop de dos components a base de metacrilat de metil (MMA), Maxfloor MMA-B "DRIZORO", segons UNE-EN 13813. (material) | 1.100 | 18.39 | 20.23 |
| mt47add120a | kg | Revestiment elàstic per a interiors i exteriors bicomponent a base de metacrilat de metil (MMA), Maxfloor MMA-F "DRIZORO", segons UNE-EN 13813. (material) | 0.275 | 18.39 | 5.06 |
| op00tal020 |  | Trepant amb batedora. | 1.000 | 0.00 | 0.00 |
| mo121 | h | Oficial 1ª aplicador de paviments industrials. (mà d'obra) | 0.470 | 28.42 | 13.36 |
| mo122 | h | Ajudant aplicador de paviments industrials. (mà d'obra) | 0.470 | 25.28 | 11.88 |
| % | % | Costos directes complementaris | 2 % | 57.89 | 1.16 |
|  |  | Costos directes |  |  | 59.05 |
