# Revestiment de paviment industrial o decoratiu, sistema Maxepox 3000 "DRIZORO"

- Propietat de l'arxiu: CYPE INGENIEROS, S.A.
- Format: FIEBDC-3/2002
- Divisa: EUR
- Costos indirectes: 3.00 %
- IVA: 21.00 %

## R Revestiments i extradossats

### RS Paviments

#### RSI Sistemes de paviments industrials i decoratius

**RSI140** m² Revestiment de paviment industrial o decoratiu, sistema Maxepox 3000 "DRIZORO".
Revestiment de paviment industrial, realitzat sobre base de formigó endurit, amb el sistema Maxepox 3000 "DRIZORO", apte per a aparcaments, en interiors, mitjançant l'aplicació successiva de: emprimació bicomponent a base de resina epoxi, Maxepox Primer W "DRIZORO", diluïda amb un 5% d'aigua; i capa base de 3 mm d'espessor amb morter autoanivellant de resines sintètiques, de tres components, Maxepox 3000 "DRIZORO", de color verd, SR - B2,0 - AR0,5 - IR10,79, segons UNE-EN 13813.
Criteri de valoració econòmica: El preu no inclou la superfície suport ni l'execució i el segellat dels junts.
Inclou: Neteja de la superfície suport. Replanteig de les juntes i draps de treball. Aplicació de l'emprimació. Aplicació de la capa base. Neteja final del paviment.
Criteri d'amidament de projecte: Superfície mesurada en projecció horitzontal, segons documentació gràfica de Projecte.
Criteri de mesura d'obra: Es mesurarà, en projecció horitzontal, la superfície realment executada segons especificacions de Projecte.

| Codi | Ut | Descripció | Rendiment | Preu | Import |
|---|---|---|---|---|---|
| mt47add070a | kg | Emprimació bicomponent a base de resina epoxi, Maxepox Primer W "DRIZORO", segons UNE-EN 1504-2. (material) | 0.250 | 11.40 | 2.85 |
| mt47add130a | kg | Morter autoanivellant de resines sintètiques, de tres components, Maxepox 3000 "DRIZORO", de color verd, SR - B2,0 - AR0,5 - IR10,79, segons UNE-EN 13813. (material) | 5.100 | 7.20 | 36.72 |
| op00tal020 |  | Trepant amb batedora. | 1.000 | 0.00 | 0.00 |
| mo121 | h | Oficial 1ª aplicador de paviments industrials. (mà d'obra) | 0.327 | 29.67 | 9.70 |
| mo122 | h | Ajudant aplicador de paviments industrials. (mà d'obra) | 0.327 | 26.39 | 8.63 |
| % | % | Costos directes complementaris | 2 % | 57.90 | 1.16 |
|  |  | Costos directes |  |  | 59.06 |
