# Revestiment de paviment industrial o decoratiu, sistema Maxfloor "DRIZORO"

- Propietat de l'arxiu: CYPE INGENIEROS, S.A.
- Format: FIEBDC-3/2002
- Divisa: EUR
- Costos indirectes: 3.00 %
- IVA: 21.00 %

## R Revestiments i extradossats

### RS Paviments

#### RSI Sistemes de paviments industrials i decoratius

**RSI150** m² Revestiment de paviment industrial o decoratiu, sistema Maxfloor "DRIZORO".
Revestiment de paviment industrial, antilliscant, amb resistència al lliscament Rd>45 segons UNE-EN 16165 i lliscabilitat classe 3 segons CTE, realitzat sobre base de formigó endurit, amb el sistema Maxfloor "DRIZORO", apte per a aparcaments, en interiors, mitjançant l'aplicació successiva de: capa base amb revestiment per a interiors bicomponent a base de resina epoxi, Maxfloor "DRIZORO", color vermell, acabat mat, espolsada superficialment amb àrid silici Drizoro Silica 0308, "DRIZORO", de 0,30 a 0,80 mm de diàmetre; i capa de segellat, en dues capes, la primera capa amb revestiment per a interiors bicomponent a base de resina epoxi, Maxfloor "DRIZORO", color vermell, acabat mat i la segona capa amb revestiment elàstic per a interiors monocomponent a base de poliuretà, Maxurethane "DRIZORO", incolor, acabat brillant.
Criteri de valoració econòmica: El preu no inclou la superfície suport ni l'execució i el segellat dels junts.
Inclou: Neteja de la superfície suport. Replanteig de les juntes i draps de treball. Aplicació de la capa base. Empolvorament amb àrid. Aplicació de les dues capes de segellat. Neteja final del paviment.
Criteri d'amidament de projecte: Superfície mesurada en projecció horitzontal, segons documentació gràfica de Projecte.
Criteri de mesura d'obra: Es mesurarà, en projecció horitzontal, la superfície realment executada segons especificacions de Projecte.

| Codi | Ut | Descripció | Rendiment | Preu | Import |
|---|---|---|---|---|---|
| mt47add140a | kg | Revestiment per a interiors bicomponent a base de resina epoxi, Maxfloor "DRIZORO", color vermell, acabat mat. (material) | 0.600 | 11.02 | 6.61 |
| mt01adr010b | kg | Àrid silici Drizoro Silica 0308, "DRIZORO", de 0,30 a 0,80 mm de diàmetre. (material) | 1.250 | 0.28 | 0.35 |
| mt47add030a | kg | Revestiment elàstic per a interiors monocomponent a base de poliuretà, Maxurethane "DRIZORO", incolor, acabat brillant, segons UNE-EN 1504-2. (material) | 0.100 | 15.18 | 1.52 |
| op00tal020 |  | Trepant amb batedora. | 1.000 | 0.00 | 0.00 |
| mo121 | h | Oficial 1ª aplicador de paviments industrials. (mà d'obra) | 0.541 | 28.42 | 15.38 |
| mo122 | h | Ajudant aplicador de paviments industrials. (mà d'obra) | 0.541 | 25.28 | 13.68 |
| % | % | Costos directes complementaris | 2 % | 37.54 | 0.75 |
|  |  | Costos directes |  |  | 38.29 |
