# Perfil per a acabat lateral de tarima de compòsit (WPC) "TARIMATEC", per a exterior

- Propietat de l'arxiu: CYPE INGENIEROS, S.A.
- Format: FIEBDC-3/2002
- Divisa: EUR
- Costos indirectes: 3.00 %
- IVA: 21.00 %

## R Revestiments i extradossats

### RS Paviments

#### RSJ De compòsit

**RSJ040** m Perfil per a acabat lateral de tarima de compòsit (WPC) "TARIMATEC", per a exterior.
Perfil massís de compòsit (WPC) "TARIMATEC", compost per material termoplàstic i fibres vegetals amb reforç mineral, de 10x180x3000 mm, acabat imitació fusta, amb les vores rectes, fixat a les llates d'empostissar amb cargols autoperforants, d'acer al carboni, de 5 mm de diàmetre i 63 mm de longitud, amb tractament anticorrosiu, del mateix color que el perfil, en tarima de compòsit (WPC) "TARIMATEC", per a exterior.
Inclou: Replanteig, marcat i tall de la part sobrant del perfil d'acabament lateral. Fixació del perfil d'acabat lateral a les llates d'empostissar.
Criteri d'amidament de projecte: Longitud mesurada segons documentació gràfica de Projecte. No s'ha incrementat l'amidament per trencaments i retallades, ja que en la descomposició s'ha considerat un 5% més de peces.
Criteri de mesura d'obra: Es mesurarà la longitud realment executada segons especificacions de Projecte.

| Codi | Ut | Descripció | Rendiment | Preu | Import |
|---|---|---|---|---|---|
| mt18tar040b | m | Perfil massís de compòsit (WPC) "TARIMATEC", compost per material termoplàstic i fibres vegetals amb reforç mineral, de 10x180x3000 mm, acabat imitació fusta, amb les vores rectes, segons UNE-EN 15534-4, per a acabat lateral de tarima de compòsit (WPC). (material) | 1.050 | 13.18 | 13.84 |
| mt18acc080a | U | Cargol autoperforant, d'acer al carboni, de 5 mm de diàmetre i 63 mm de longitud, amb tractament anticorrosiu. (material) | 7.000 | 0.11 | 0.77 |
| mo017 | h | Oficial 1ª fuster. (mà d'obra) | 0.142 | 28.92 | 4.11 |
| mo058 | h | Ajudant fuster. (mà d'obra) | 0.142 | 25.48 | 3.62 |
| % | % | Costos directes complementaris | 2 % | 22.34 | 0.45 |
|  |  | Costos directes |  |  | 22.79 |
