# Eliminació de junts de paviment

- Propietat de l'arxiu: CYPE INGENIEROS, S.A.
- Format: FIEBDC-3/2002
- Divisa: EUR
- Costos indirectes: 3.00 %
- IVA: 21.00 %

## R Revestiments i extradossats

### RS Paviments

#### RSK Preparació de la superfície

**RSK040** m² Eliminació de junts de paviment.
Eliminació en paviment ceràmic del material existent als junts, amb mitjans manuals, en una profunditat suficient per a garantir l'adherència amb el nou material. Inclús retirada del material disgregat mitjançant brotxa o raspall, bufat amb equip d'aire a pressió per a l'eliminació de les restes, recollida i retirada dels mateixos i neteja final.
Inclou: Buidatge de les juntes. Retirada del material. Bufat amb equip d'aire a pressió. Retirada de restes. Neteja final.
Criteri d'amidament de projecte: Superfície mesurada segons documentació gràfica de Projecte.
Criteri de mesura d'obra: Es mesurarà la superfície realment executada segons especificacions de Projecte.

| Codi | Ut | Descripció | Rendiment | Preu | Import |
|---|---|---|---|---|---|
| mq08lch030 | h | Equip de doll d'aire a pressió. (maquinària) | 0.058 | 3.19 | 0.19 |
| mo077 | h | Ajudant construcció. (mà d'obra) | 0.356 | 25.28 | 9.00 |
| % | % | Costos directes complementaris | 2 % | 9.19 | 0.18 |
|  |  | Costos directes |  |  | 9.37 |
