# Desbastat mecànic de sòl de formigó

- Propietat de l'arxiu: CYPE INGENIEROS, S.A.
- Format: FIEBDC-3/2002
- Divisa: EUR
- Costos indirectes: 3.00 %
- IVA: 21.00 %

## R Revestiments i extradossats

### RS Paviments

#### RSK Preparació de la superfície

**RSK050** m² Desbastat mecànic de sòl de formigó.
Preparació de sòl de formigó mitjançant desbastat mecànic amb disc de diamant, obtenint una rugositat inferior a 2 mm, eliminant beurades superficials o pintures deteriorades, i incrementant la porositat superficial del formigó, per a procedir posteriorment a l'aplicació d'un revestiment (no inclòs en aquest preu). Inclús neteja i recollida de la pols i les restes generades mitjançant aspirat mecànic, aplec, retirada i càrrega sobre camió o contenidor.
Inclou: Escalabornat mecànic del formigó. Neteja de la superfície suport. Retirada i apilament de les restes generades. Càrrega de les restes generades sobre camió o contenidor.
Criteri d'amidament de projecte: Superfície mesurada segons documentació gràfica de Projecte.
Criteri de mesura d'obra: Es mesurarà la superfície realment executada segons especificacions de Projecte, sense deduir la superfície ocupada pels pilars situats dintre del seu perímetre.

| Codi | Ut | Descripció | Rendiment | Preu | Import |
|---|---|---|---|---|---|
| mq06aca010 | h | Equip d'escatat o desbastat amb disc de diamant per a superfícies de formigó, amb sistema d'aspiració. (maquinària) | 0.104 | 5.77 | 0.60 |
| mq08gel010k | h | Grup electrògen insonoritzat, trifàsic, de 45 kVA de potència. (maquinària) | 0.104 | 5.38 | 0.56 |
| mo020 | h | Oficial 1ª construcció. (mà d'obra) | 0.128 | 28.42 | 3.64 |
| mo112 | h | Peó especialitzat construcció. (mà d'obra) | 0.128 | 24.59 | 3.15 |
| mo113 | h | Peó ordinari construcció. (mà d'obra) | 0.064 | 23.81 | 1.52 |
| % | % | Costos directes complementaris | 2 % | 9.47 | 0.19 |
|  |  | Costos directes |  |  | 9.66 |
