# Sanejat de zona a reparar en paviment de formigó

- Propietat de l'arxiu: CYPE INGENIEROS, S.A.
- Format: FIEBDC-3/2002
- Divisa: EUR
- Costos indirectes: 3.00 %
- IVA: 21.00 %

## R Revestiments i extradossats

### RS Paviments

#### RSK Preparació de la superfície

**RSK055** m² Sanejat de zona a reparar en paviment de formigó.
Preparació de la zona a reparar en paviment de formigó mitjançant la realització d'un encaixonat perimetral efectuant un tall amb serra mecànica, amb un ample de 25 a 50 mm i 20 mm de profunditat mínims; picat amb martell pneumàtic i sanejat de l'àrea delimitada en una profunditat de 20 mm, fins que quedi exposat el formigó sa, eliminació de les restes generades, fresatge de la superfície resultant fins a obtenir una superfície porosa amb una rugositat major de 5 mm; talls, eliminació del material sobrant, neteja del paviment, retirada i aplec de les restes generades i neteja final.
Inclou: Delimitació de la zona a reparar. Serradura perimetral. Picat i sanejat. Eliminació de les restes generades. Fresat de la superfície. Eliminació, apilament i retirada de restes. Neteja final.
Criteri d'amidament de projecte: Superfície mesurada segons documentació gràfica de Projecte.
Criteri de mesura d'obra: Es mesurarà la superfície realment executada segons especificacions de Projecte.

| Codi | Ut | Descripció | Rendiment | Preu | Import |
|---|---|---|---|---|---|
| mq06cor020 | h | Equip per a tall de juntes en soleres de formigó. (maquinària) | 0.348 | 10.64 | 3.70 |
| mq06fre010 | h | Equip de fresatge manual per a paviment de formigó, amb sistema d'aspiració. (maquinària) | 0.174 | 6.33 | 1.10 |
| mq05mai030 | h | Martell pneumàtic. (maquinària) | 0.232 | 4.57 | 1.06 |
| mq05pdm110 | h | Compressor portàtil dièsel mitja pressió 10 m³/min. (maquinària) | 0.116 | 7.75 | 0.90 |
| mq08gel010k | h | Grup electrògen insonoritzat, trifàsic, de 45 kVA de potència. (maquinària) | 0.174 | 5.38 | 0.94 |
| mo020 | h | Oficial 1ª construcció. (mà d'obra) | 0.214 | 28.42 | 6.08 |
| mo112 | h | Peó especialitzat construcció. (mà d'obra) | 0.854 | 24.59 | 21.00 |
| mo113 | h | Peó ordinari construcció. (mà d'obra) | 0.570 | 23.81 | 13.57 |
| % | % | Costos directes complementaris | 2 % | 48.35 | 0.97 |
|  |  | Costos directes |  |  | 49.32 |
