# Entornpeu laminat

- Propietat de l'arxiu: CYPE INGENIEROS, S.A.
- Format: FIEBDC-3/2002
- Divisa: EUR
- Costos indirectes: 3.00 %
- IVA: 21.00 %

## R Revestiments i extradossats

### RS Paviments

#### RSL Laminats

**RSL020** m Entornpeu laminat.
Entornpeu de MDF, de 90x18 mm, recobert amb una làmina plàstica d'imitació de fusta, color a escollir, fixat al parament mitjançant claus. Inclús cera de replè per al segellat de forats.
Inclou: Replanteig. Tall de les peces. Fixació de les peces sobre el parament. Segellat de forats. Resolució de cantonades i trobades.
Criteri d'amidament de projecte: Longitud mesurada segons documentació gràfica de Projecte, sense incloure buits de portes. No s'ha incrementat l'amidament per trencaments i retallades, ja que en la descomposició s'ha considerat un 5% més de peces.
Criteri de mesura d'obra: Es mesurarà la longitud realment executada segons especificacions de Projecte.

| Codi | Ut | Descripció | Rendiment | Preu | Import |
|---|---|---|---|---|---|
| mt18rma040e | m | Entornpeu de MDF, de 90x18 mm, recobert amb una làmina plàstica d'imitació de fusta, color a escollir, i resistència a l'abrasió AC3, segons UNE-EN 13329. (material) | 1.050 | 5.00 | 5.25 |
| mt18mva150e | U | Clau d'acer galvanitzat amb cap perdut, de 1,8 mm de diàmetre i 35 mm de longitud. (material) | 2.500 | 0.03 | 0.08 |
| mt22www080 | kg | Cera de replè, per tapar defectes superficials de la fusta. (material) | 0.008 | 64.34 | 0.51 |
| op00cla010 |  | Clavadora pneumàtica. | 1.000 | 0.00 | 0.00 |
| op00cep010 |  | Garlopa. | 1.000 | 0.00 | 0.00 |
| op00gui010 |  | Guillotina. | 1.000 | 0.00 | 0.00 |
| mo028 | h | Oficial 1ª instal·lador de paviments laminats. (mà d'obra) | 0.171 | 28.42 | 4.86 |
| % | % | Costos directes complementaris | 2 % | 10.70 | 0.21 |
|  |  | Costos directes |  |  | 10.91 |
