# Entornpeu laminat

- Propietat de l'arxiu: CYPE INGENIEROS, S.A.
- Format: FIEBDC-3/2002
- Divisa: EUR
- Costos indirectes: 3.00 %
- IVA: 21.00 %

## R Revestiments i extradossats

### RS Paviments

#### RSL Laminats

**RSL020** m Entornpeu laminat.
Entornpeu de MDF, de 41x22 mm, recobert amb una làmina plàstica d'imitació de fusta, color a escollir, amb secció per a allotjament de clips, fixat al parament mitjançant clips.
Inclou: Replanteig. Tall de les peces. Fixació de les peces sobre el parament. Resolució de cantonades i trobades.
Criteri d'amidament de projecte: Longitud mesurada segons documentació gràfica de Projecte, sense incloure buits de portes. No s'ha incrementat l'amidament per trencaments i retallades, ja que en la descomposició s'ha considerat un 5% més de peces.
Criteri de mesura d'obra: Es mesurarà la longitud realment executada segons especificacions de Projecte.

| Codi | Ut | Descripció | Rendiment | Preu | Import |
|---|---|---|---|---|---|
| mt18rma040g | m | Entornpeu de MDF, de 41x22 mm, recobert amb una làmina plàstica d'imitació de fusta, color a escollir, amb secció per a allotjament de clips i resistència a l'abrasió AC3, segons UNE-EN 13329. (material) | 1.050 | 6.49 | 6.81 |
| mt18rma050 | U | Clip per a entornpeu, amb cargols per a fixació al parament. (material) | 3.000 | 0.22 | 0.66 |
| op00cla010 |  | Clavadora pneumàtica. | 1.000 | 0.00 | 0.00 |
| op00cep010 |  | Garlopa. | 1.000 | 0.00 | 0.00 |
| op00gui010 |  | Guillotina. | 1.000 | 0.00 | 0.00 |
| mo028 | h | Oficial 1ª instal·lador de paviments laminats. (mà d'obra) | 0.199 | 28.42 | 5.66 |
| % | % | Costos directes complementaris | 2 % | 13.13 | 0.26 |
|  |  | Costos directes |  |  | 13.39 |
