# Tarima flotant per a interior, de taules encadellades de fusta massissa, acabat raspallat, sense tractar

- Propietat de l'arxiu: CYPE INGENIEROS, S.A.
- Format: FIEBDC-3/2002
- Divisa: EUR
- Costos indirectes: 3.00 %
- IVA: 21.00 %

## R Revestiments i extradossats

### RS Paviments

#### RSM De fusta

**RSM025** m² Tarima flotant per a interior, de taules encadellades de fusta massissa, acabat raspallat, sense tractar.
Tarima flotant per a interior, de taules encadellades de fusta massissa de pi, acabat raspallat, sense tractar, amb color uniforme i mínima presència de petits nusos sans, de 17 mm d'espessor, emboetades entre sí mitjançant clips, col·locades a trencajunts sobre capa d'aïllament. Inclús accessoris de muntatge.
Criteri de valoració econòmica: El preu no inclou la capa d'aïllament ni la capa d'acabat.
Inclou: Col·locació i retall de la primera filada per una cantonada de l'habitació. Col·locació i retall de les següents filades. Unió de les taules mitjançant clips. Col·locació i retall de l'última filada.
Criteri d'amidament de projecte: Superfície útil, mesura segons documentació gràfica de Projecte. No s'ha incrementat l'amidament per trencaments i retallades, ja que en la descomposició s'ha considerat un 5% més de peces.
Criteri de mesura d'obra: Es mesurarà la superfície realment executada segons especificacions de Projecte.

| Codi | Ut | Descripció | Rendiment | Preu | Import |
|---|---|---|---|---|---|
| mt18mta070a | m² | Tarima flotant per a interior, de taules encadellades de fusta massissa de pi, acabat raspallat, sense tractar, amb color uniforme i mínima presència de petits nusos sans, de 17 mm d'espessor. (material) | 1.050 | 16.30 | 17.12 |
| mt18mva100 | U | Clip per fixació de taula de fusta en tarima flotant. (material) | 13.000 | 0.20 | 2.60 |
| mt18mva021 | U | Accessoris de muntatge per a col·locació de tarima flotant amb clips. (material) | 0.500 | 2.15 | 1.08 |
| op00cla010 |  | Clavadora pneumàtica. | 1.000 | 0.00 | 0.00 |
| op00cep010 |  | Garlopa. | 1.000 | 0.00 | 0.00 |
| op00tro010 |  | Serra de trepar. | 1.000 | 0.00 | 0.00 |
| mo025 | h | Oficial 1ª instal·lador de paviments de fusta. (mà d'obra) | 0.641 | 28.42 | 18.22 |
| mo063 | h | Ajudant instal·lador de paviments de fusta. (mà d'obra) | 0.641 | 25.28 | 16.20 |
| % | % | Costos directes complementaris | 2 % | 55.22 | 1.10 |
|  |  | Costos directes |  |  | 56.32 |
