# Parquet mosaic

- Propietat de l'arxiu: CYPE INGENIEROS, S.A.
- Format: FIEBDC-3/2002
- Divisa: EUR
- Costos indirectes: 3.00 %
- IVA: 21.00 %

## R Revestiments i extradossats

### RS Paviments

#### RSM De fusta

**RSM030** m² Parquet mosaic.
Parquet mosaic de marqueteria, format per llistons d'empostissar de fusta de roure, de 120x24x8 mm, adossades unes a altres però no unides entre sí, col·locades amb d'adhesiu a base de poliuretà a trencajunts. Inclús ribotat, fregat amb paper de vidre, empastat, aplicació de fons i envernissat final amb tres mans de vernís de poliuretà de dos components P-6/8.
Inclou: Abocat i estesa sobre el suport de l'adhesiu. Col·locació de las planxes de parquet. Neteja de l'adhesiu sobrant. Ribotat i fregat amb paper de vidre de la superfície. Empastat i aplicació de fons. Envernissat.
Criteri d'amidament de projecte: Superfície útil, mesura segons documentació gràfica de Projecte. No s'ha incrementat l'amidament per trencaments i retallades, ja que en la descomposició s'ha considerat un 5% més de peces.
Criteri de mesura d'obra: Es mesurarà la superfície realment executada segons especificacions de Projecte.

| Codi | Ut | Descripció | Rendiment | Preu | Import |
|---|---|---|---|---|---|
| mt18mva040 | kg | Adhesiu de reacció de poliuretà, per enganxar fusta. (material) | 1.100 | 3.33 | 3.66 |
| mt18mpm010a | m² | Llistó d'empostissar de marqueteria, fusta massissa de roure, 120x24x8 mm. (material) | 1.020 | 11.57 | 11.80 |
| mt27tmp010 | l | Vernís de poliuretà de dos components P-6/8. (material) | 0.900 | 9.89 | 8.90 |
| mq08war160 | h | Polidora d'aplicació en paviments de fusta, equipada amb corrons per a llima i sistema d'aspiració. (maquinària) | 0.174 | 4.76 | 0.83 |
| op00cla010 |  | Clavadora pneumàtica. | 1.000 | 0.00 | 0.00 |
| op00cep010 |  | Garlopa. | 1.000 | 0.00 | 0.00 |
| op00tro010 |  | Serra de trepar. | 1.000 | 0.00 | 0.00 |
| mo025 | h | Oficial 1ª instal·lador de paviments de fusta. (mà d'obra) | 1.210 | 28.42 | 34.39 |
| mo063 | h | Ajudant instal·lador de paviments de fusta. (mà d'obra) | 0.498 | 25.28 | 12.59 |
| % | % | Costos directes complementaris | 2 % | 72.17 | 1.44 |
|  |  | Costos directes |  |  | 73.61 |
