# Parquet multicapa

- Propietat de l'arxiu: CYPE INGENIEROS, S.A.
- Format: FIEBDC-3/2002
- Divisa: EUR
- Costos indirectes: 3.00 %
- IVA: 21.00 %

## R Revestiments i extradossats

### RS Paviments

#### RSM De fusta

**RSM040** m² Parquet multicapa.
Parquet flotant, format per lamel·les encadellades de 2180x200x14 mm, constituïdes per tres capes col·locades transversalment, premsades i encolades entre sí, estant la capa vista, cridada capa noble o d'ús, constituïda per un mosaic de plaquetes de fusta de roure, de 3 mm d'espessor, acabat amb vernís setinat, emboetades entre sí amb adhesiu, amb classe de durabilitat D3. Tot el conjunt instal·lat en sistema flotant sobre làmina d'escuma de polietilè d'alta densitat de 3 mm d'espessor. Inclús motllures tapajuntes, adhesiu i accessoris de muntatge per al parquet.
Inclou: Col·locació de la base de polietilè. Col·locació i retall de la primera filada per una cantonada de l'habitació. Col·locació i retall de les següents filades. Unió de les taules mitjançant encolat. Neteja de restes d'adhesiu que puguin vessar per les juntes. Col·locació i retall de l'última filada.
Criteri d'amidament de projecte: Superfície útil, mesura segons documentació gràfica de Projecte. No s'ha incrementat l'amidament per trencaments i retallades, ja que en la descomposició s'ha considerat un 5% més de peces.
Criteri de mesura d'obra: Es mesurarà la superfície realment executada segons especificacions de Projecte.

| Codi | Ut | Descripció | Rendiment | Preu | Import |
|---|---|---|---|---|---|
| mt16pnc020a | m² | Làmina d'escuma de polietilè d'alta densitat de 3 mm d'espessor; proporcionant una reducció del nivell global de pressió de soroll d'impactes de 16 dB. (material) | 1.100 | 0.52 | 0.57 |
| mt16aaa030 | m | Cinta autoadhesiva per closa de juntes. (material) | 0.440 | 0.30 | 0.13 |
| mt18mpg010a | m² | Lamel·la encadellada de 2180x200x14 mm, per parquet flotant de fusta, constituïda per tres capes encolades entre sí: capa base o suport formada per una pel·lícula especialment tractada amb protecció antihumitat; una capa intermèdia formada per un tauler contraplacat, especialment tractat, de 11 mm d'espessor i una capa noble o d'ús de fusta de roure de 3 mm d'espessor, 2 llistons, acabat amb vernís setinat. Segons UNE-EN 13810-1 i UNE-EN 14342. (material) | 1.050 | 25.54 | 26.82 |
| mt18mva070 | l | Adhesiu, amb classe de durabilitat D3 segons UNE-EN 204. (material) | 0.050 | 3.59 | 0.18 |
| op00cla010 |  | Clavadora pneumàtica. | 1.000 | 0.00 | 0.00 |
| op00cep010 |  | Garlopa. | 1.000 | 0.00 | 0.00 |
| op00tro010 |  | Serra de trepar. | 1.000 | 0.00 | 0.00 |
| mo025 | h | Oficial 1ª instal·lador de paviments de fusta. (mà d'obra) | 0.498 | 28.42 | 14.15 |
| mo063 | h | Ajudant instal·lador de paviments de fusta. (mà d'obra) | 0.285 | 25.28 | 7.20 |
| % | % | Costos directes complementaris | 2 % | 49.05 | 0.98 |
|  |  | Costos directes |  |  | 50.03 |
