# Paviment de suro

- Propietat de l'arxiu: CYPE INGENIEROS, S.A.
- Format: FIEBDC-3/2002
- Divisa: EUR
- Costos indirectes: 3.00 %
- IVA: 21.00 %

## R Revestiments i extradossats

### RS Paviments

#### RSO De suro

**RSO010** m² Paviment de suro.
Paviment de suro, format per llosetes de suro, de 600x300x6 mm, pes 3,305 kg/m², lliscabilitat classe DS segons UNE-EN 13893, Euroclasse Dfl-s1 de reacció al foc segons UNE-EN 13501-1, color a escollir. COL·LOCACIÓ: en interiors amb adhesiu vinílic en dispersió aquosa. EMPRIMACIÓ: emprimació monocomponent, a base de copolímers acrílics, previ escatat de la superfície. ACABAT: vernís a l'aigua de poliuretà bicomponent, acabat brillant.
Inclou: Replanteig. Aplicació de l'adhesiu. Col·locació dels lots. Tall i col·locació de les llosetes perimetrals. Escatat de la superfície. Aplicació de l'emprimació. Aplicació de la capa d'acabat. Eliminació i neteja del material sobrant. Neteja final del paviment.
Criteri d'amidament de projecte: Superfície útil, mesura segons documentació gràfica de Projecte. No s'ha incrementat l'amidament per trencaments i retallades, ja que en la descomposició s'ha considerat un 5% més de peces.
Criteri de mesura d'obra: Es mesurarà la superfície realment executada segons especificacions de Projecte.

| Codi | Ut | Descripció | Rendiment | Preu | Import |
|---|---|---|---|---|---|
| mt18mlv010b | m² | Lloseta de suro, de 600x300x6 mm, pes 3,305 kg/m², lliscabilitat classe DS segons UNE-EN 13893, Euroclasse Dfl-s1 de reacció al foc segons UNE-EN 13501-1, color a escollir. (material) | 1.050 | 31.23 | 32.79 |
| mt18mlv020b | l | Adhesiu vinílic en dispersió aquosa, amb classe de durabilitat D3, segons UNE-EN 204. (material) | 1.000 | 2.66 | 2.66 |
| mt27baj080b | l | Emprimació monocomponent, a base de copolímers acrílics. (material) | 0.100 | 11.64 | 1.16 |
| mt27baj090e | l | Vernís a l'aigua de poliuretà bicomponent, acabat brillant. (material) | 0.100 | 28.23 | 2.82 |
| mo011 | h | Oficial 1ª muntador. (mà d'obra) | 0.645 | 29.34 | 18.92 |
| mo080 | h | Ajudant muntador. (mà d'obra) | 0.645 | 25.28 | 16.31 |
| % | % | Costos directes complementaris | 2 % | 74.66 | 1.49 |
|  |  | Costos directes |  |  | 76.15 |
