# Paviment continu de microciment

- Propietat de l'arxiu: CYPE INGENIEROS, S.A.
- Format: FIEBDC-3/2002
- Divisa: EUR
- Costos indirectes: 3.00 %
- IVA: 21.00 %

## R Revestiments i extradossats

### RS Paviments

#### RSR Continus de microciment

**RSR005** m² Paviment continu de microciment.
Paviment continu de microciment, de 3 mm d'espessor, realitzat sobre superfície absorbent. EMPRIMACIÓ: a base de resines sintètiques en dispersió aquosa, diluïda en dues parts d'aigua. CAPA BASE: microciment monocomponent, color blanc, en dues capes, (1 kg/m² cada capa) i malla de fibra de vidre antiàlcalis, de 80 g/m² de massa superficial. CAPA DECORATIVA: microciment monocomponent, textura llisa, color blanc, en dues capes, (0,3 kg/m² cada capa). CAPA DE SEGELLAT: emprimació segelladora transpirable i dues mans de segellador de poliuretà alifàtic, sense dissolvents, acabat brillant.
Criteri de valoració econòmica: El preu no inclou la superfície suport.
Inclou: Neteja de la superfície suport. Replanteig de les juntes de dilatació i draps de treball. Aplicació de la capa d'emprimació. Aplicació de la capa base. Col·locació de la malla embeguda en la capa base. Fregat amb paper de vidre de petites adherències i imperfeccions. Aplicació de la capa decorativa. Aplicació de la capa de segellat. Neteja final de la superfície acabada.
Criteri d'amidament de projecte: Superfície mesurada en projecció horitzontal, segons documentació gràfica de Projecte.
Criteri de mesura d'obra: Es mesurarà, en projecció horitzontal, la superfície realment executada segons especificacions de Projecte.

| Codi | Ut | Descripció | Rendiment | Preu | Import |
|---|---|---|---|---|---|
| mt28mcm070k | l | Emprimació monocomponent, diluïda en dues parts d'aigua, a base de resines sintètiques en dispersió aquosa, per a regularitzar la porositat i millorar l'adherència dels suports absorbents i no absorbents, per a aplicar amb corró. (material) | 0.135 | 9.70 | 1.31 |
| mt28mcm060e | m² | Malla de fibra de vidre antiàlcalis, de 80 g/m² de massa superficial i de 1x50 m, per armar microciments. (material) | 1.050 | 1.59 | 1.67 |
| mt28mcm080mW1e | kg | Microciment monocomponent, color blanc, compost de ciment, àrids seleccionats i additius, de gran duresa, adherència i flexibilitat, com capa base, previ pastat amb aigua, per a aplicar amb llana. (material) | 2.000 | 3.78 | 7.56 |
| mt28mcm080nW1d | kg | Microciment monocomponent, textura llisa, color blanc, compost de ciment, àrids seleccionats i additius, de gran duresa, adherència i flexibilitat, com capa decorativa, previ pastat amb aigua, per a aplicar amb llana. (material) | 0.600 | 3.78 | 2.27 |
| mt08aaa010a | m³ | Aigua. (material) | 0.004 | 1.50 | 0.01 |
| mt28mcm090d | l | Emprimació segelladora transpirable amb resines acríliques en dispersió aquosa, per a aplicar amb brotxa. (material) | 0.120 | 12.80 | 1.54 |
| mt28mcm100p | l | Segellador de poliuretà alifàtic de dos components, sense dissolvents, acabat brillant, per a aplicar amb brotxa o corró. (material) | 0.120 | 35.89 | 4.31 |
| op00tal020 |  | Trepant amb batedora. | 1.000 | 0.00 | 0.00 |
| mo020 | h | Oficial 1ª construcció. (mà d'obra) | 1.046 | 28.42 | 29.73 |
| mo113 | h | Peó ordinari construcció. (mà d'obra) | 1.869 | 23.81 | 44.50 |
| % | % | Costos directes complementaris | 2 % | 92.90 | 1.86 |
|  |  | Costos directes |  |  | 94.76 |
