# Paviment continu de microciment, sistema Paviland ARQ "GRUPO PUMA"

- Propietat de l'arxiu: CYPE INGENIEROS, S.A.
- Format: FIEBDC-3/2002
- Divisa: EUR
- Costos indirectes: 3.00 %
- IVA: 21.00 %

## R Revestiments i extradossats

### RS Paviments

#### RSR Continus de microciment

**RSR030** m² Paviment continu de microciment, sistema Paviland ARQ "GRUPO PUMA".
Paviment continu de microciment, de 6 mm d'espessor, realitzat sobre superfície no absorbent, apte per a superfícies decoratives en locals públics. EMPRIMACIÓ: Paviland ARQ Primer "GRUPO PUMA", sense diluir. CAPA BASE: morter polimèric bicomponent Paviland ARQ Base "GRUPO PUMA", de 2 mm d'espessor, (4 kg/m²) i malla de fibra de vidre antiàlcalis Paviland ARQ Malla "GRUPO PUMA", de 65 g/m² de massa superficial. CAPA DECORATIVA: microciment bicomponent Paviland ARQ Acabado "GRUPO PUMA" amb pigment Paviland ARQ Color "GRUPO PUMA", color Blanco Puro, de 2 mm d'espessor, (3,7 kg/m²). CAPA DE SEGELLAT: emprimació, Paviland ARQ Resina "GRUPO PUMA" i una mà de segellador de poliuretà alifàtic de dos components Paviland ARQ Barniz "GRUPO PUMA", sense dissolvents, acabat brillant.
Criteri de valoració econòmica: El preu no inclou la superfície suport.
Inclou: Neteja de la superfície suport. Replanteig de les juntes de dilatació i draps de treball. Aplicació de la capa d'emprimació. Aplicació de la capa base. Col·locació de la malla embeguda en la capa base. Aplicació de la capa decorativa. Aplicació de la capa de segellat. Neteja final del paviment.
Criteri d'amidament de projecte: Superfície mesurada en projecció horitzontal, segons documentació gràfica de Projecte.
Criteri de mesura d'obra: Es mesurarà, en projecció horitzontal, la superfície realment executada segons especificacions de Projecte.

| Codi | Ut | Descripció | Rendiment | Preu | Import |
|---|---|---|---|---|---|
| mt28mcg010a | kg | Emprimació monocomponent Paviland ARQ Primer "GRUPO PUMA", a base de resines acríliques i càrregues minerals, per a aplicar amb brotxa o corró, per a regularitzar la porositat i millorar l'adherència dels suports absorbents i no absorbents. (material) | 0.138 | 4.91 | 0.68 |
| mt28mcg030a | m² | Malla de fibra de vidre antiàlcalis Paviland ARQ Malla "GRUPO PUMA", de 65 g/m² de massa superficial, per armar morters. (material) | 1.050 | 1.50 | 1.58 |
| mt28mcg020a | kg | Morter polimèric bicomponent Paviland ARQ Base "GRUPO PUMA", a base de lligants hidràulics, resines sintètiques, àrids i additius, com capa base, per a aplicar amb espàtula o plana. (material) | 4.000 | 2.18 | 8.72 |
| mt28mcg040a | kg | Microciment bicomponent Paviland ARQ Acabado "GRUPO PUMA", a base de lligants hidràulics, resines sintètiques i additius, com capa decorativa, per a aplicar amb llana. (material) | 3.700 | 4.84 | 17.91 |
| mt28mcg050a | kg | Pigment Paviland ARQ Color "GRUPO PUMA", color Blanco Puro, per a la coloració en massa de color Blanco Puro de microciment. (material) | 0.500 | 19.00 | 9.50 |
| mt08aaa010a | m³ | Aigua. (material) | 0.004 | 1.50 | 0.01 |
| mt28mcg060a | l | Emprimació, Paviland ARQ Resina "GRUPO PUMA", per a aplicar amb brotxa, especialment indicada per a la posterior aplicació de Paviland ARQ Barniz "GRUPO PUMA". (material) | 0.075 | 25.54 | 1.92 |
| mt28mcg070a | l | Segellador de poliuretà alifàtic de dos components Paviland ARQ Barniz "GRUPO PUMA", sense dissolvents, acabat brillant, per a aplicar amb brotxa. (material) | 0.085 | 25.24 | 2.15 |
| op00tal020 |  | Trepant amb batedora. | 1.000 | 0.00 | 0.00 |
| mo020 | h | Oficial 1ª construcció. (mà d'obra) | 0.997 | 28.42 | 28.33 |
| mo113 | h | Peó ordinari construcció. (mà d'obra) | 1.780 | 23.81 | 42.38 |
| % | % | Costos directes complementaris | 2 % | 113.18 | 2.26 |
|  |  | Costos directes |  |  | 115.44 |
