# Reparació de paviment de formigó imprès, amb morter

- Propietat de l'arxiu: CYPE INGENIEROS, S.A.
- Format: FIEBDC-3/2002
- Divisa: EUR
- Costos indirectes: 3.00 %
- IVA: 21.00 %

## R Revestiments i extradossats

### RS Paviments

#### RSY Reparacions

**RSY011** m² Reparació de paviment de formigó imprès, amb morter.
Reparació de paviment de formigó imprès amb morter enduridor, color Blanco, compost d'aglomerants hidràulics, àrids silicis seleccionats, resines sintètiques, additius catalitzadors i colorants inorgànics, rendiment 4,5 kg/m²; acabat imprès en relleu, prèvia aplicació de desemmotllant en pols, color incolor i capa de segellat final amb resina en base aquosa, incolora.
Criteri de valoració econòmica: El preu no inclou la preparació del suport.
Inclou: Neteja del suport amb aigua. Aplicació del morter. Aplicació del desmoldejant fins a aconseguir una cobriment total. Impressió del formigó mitjançant motlles. Neteja de la superfície de formigó, mitjançant màquina hidronetejadora d'aigua a pressió. Aplicació de la resina d'acabat.
Criteri d'amidament de projecte: Superfície mesurada segons documentació gràfica de Projecte.
Criteri de mesura d'obra: Es mesurarà la superfície realment executada segons especificacions de Projecte.

| Codi | Ut | Descripció | Rendiment | Preu | Import |
|---|---|---|---|---|---|
| mt09hip005ba | kg | Morter enduridor, color Blanco, compost d'aglomerants hidràulics, àrids silicis seleccionats, resines sintètiques, additius catalitzadors i colorants inorgànics, d'alta resistència a la abrasió. (material) | 4.500 | 0.56 | 2.52 |
| mt09hip020i | kg | Desemmotllant en pols, color incolor, compost d'agents antiadherents i colorants inorgànics, aplicat en paviments continus de formigó imprès. (material) | 0.100 | 4.10 | 0.41 |
| mt09hip030b | l | Resina en base aquosa, incolora, per la cura i la protecció de paviments continus de formigó imprès, formada per una dispersió de resina acrílica estirenada. (material) | 0.100 | 3.09 | 0.31 |
| mq08lch040 | h | Hidronetejadora a pressió. (maquinària) | 0.174 | 5.15 | 0.90 |
| mo041 | h | Oficial 1ª construcció d'obra civil. (mà d'obra) | 0.285 | 28.42 | 8.10 |
| mo087 | h | Ajudant construcció d'obra civil. (mà d'obra) | 0.285 | 25.28 | 7.20 |
| % | % | Costos directes complementaris | 2 % | 19.44 | 0.39 |
|  |  | Costos directes |  |  | 19.83 |
