# Encerat de paviment de pedra natural

- Propietat de l'arxiu: CYPE INGENIEROS, S.A.
- Format: FIEBDC-3/2002
- Divisa: EUR
- Costos indirectes: 3.00 %
- IVA: 21.00 %

## R Revestiments i extradossats

### RS Paviments

#### RSY Reparacions

**RSY031** m² Encerat de paviment de pedra natural.
Encerat de paviment de pedra natural, mitjançant l'aplicació d'una mà de cera natural d'abella, segons les instruccions i dosificacions recomanades pel fabricant per a la protecció de la superfície de pedra natural, evitant l'aparició de salnitre i incrustacions. Fins i tot neteja prèvia del paviment, amb eliminació de partícules soltes, sense incloure la neteja de taques de greix, eflorescències salines i incrustacions.
Inclou: Neteja. Encerat del paviment.
Criteri d'amidament de projecte: Superfície mesurada segons documentació gràfica de Projecte.
Criteri de mesura d'obra: Es mesurarà la superfície realment executada segons especificacions de Projecte.

| Codi | Ut | Descripció | Rendiment | Preu | Import |
|---|---|---|---|---|---|
| mt08lim090a | kg | Cera natural d'abella, per a encerat de sòls. (material) | 0.150 | 7.49 | 1.12 |
| mo112 | h | Peó especialitzat construcció. (mà d'obra) | 0.142 | 24.59 | 3.49 |
| mo113 | h | Peó ordinari construcció. (mà d'obra) | 0.071 | 23.81 | 1.69 |
| % | % | Costos directes complementaris | 2 % | 6.30 | 0.13 |
|  |  | Costos directes |  |  | 6.43 |
