# Beurda de paviment de terratzo

- Propietat de l'arxiu: CYPE INGENIEROS, S.A.
- Format: FIEBDC-3/2002
- Divisa: EUR
- Costos indirectes: 3.00 %
- IVA: 21.00 %

## R Revestiments i extradossats

### RS Paviments

#### RSY Reparacions

**RSY040** m² Beurda de paviment de terratzo.
Beurada de paviment de terratzo amb juntes enrasades, mitjançant morter de junts cimentós millorat, amb absorció d'aigua reduïda i resistència elevada a l'abrasió tipus CG 2 W A, color blanc, per junts de 2 a 15 mm. Fins i tot eliminació del material de juntes existent amb mitjans manuals, retirada del material disgregat amb brotxa o raspall i bufat de les juntes amb aire a pressió prèviament a la beurada, talls, eliminació del material sobrant, neteja del paviment, retirada i apilament de les restes generades.
Inclou: Buidatge i neteja de les juntes. Abocament del material de rejuntat. Neteja del paviment. Retirada i apilament de les restes generades.
Criteri d'amidament de projecte: Superfície mesurada segons documentació gràfica de Projecte.
Criteri de mesura d'obra: Es mesurarà la superfície realment executada segons especificacions de Projecte.

| Codi | Ut | Descripció | Rendiment | Preu | Import |
|---|---|---|---|---|---|
| mt09mcp020bB | kg | Morter de junts cimentós millorat, amb absorció d'aigua reduïda i resistència elevada a l'abrasió, tipus CG2 W A, segons UNE-EN 13888, color blanc, per junts de 2 a 15 mm, a base de ciment d'alta resistència, àrids seleccionats, additius especials i pigments, amb efecte antifloridura, antiverdet i preventiu de les eflorescències, hidrorepel·lent, especial per a rejuntat de tot tipus de peces ceràmiques i pedres naturals en zones de proliferació de microorganismes. (material) | 0.030 | 1.46 | 0.04 |
| mq08lch030 | h | Equip de doll d'aire a pressió. (maquinària) | 0.059 | 3.19 | 0.19 |
| mo077 | h | Ajudant construcció. (mà d'obra) | 0.356 | 25.28 | 9.00 |
| mo113 | h | Peó ordinari construcció. (mà d'obra) | 0.356 | 23.81 | 8.48 |
| % | % | Costos directes complementaris | 2 % | 17.71 | 0.35 |
|  |  | Costos directes |  |  | 18.06 |
