# Trapa per a fals sostre continu de plaques de guix laminat. Sistema "KNAUF"

- Propietat de l'arxiu: CYPE INGENIEROS, S.A.
- Format: FIEBDC-3/2002
- Divisa: EUR
- Costos indirectes: 3.00 %
- IVA: 21.00 %

## R Revestiments i extradossats

### RT Falsos sostres en interiors

#### RTC Continus, de plaques de guix laminat

**RTC021** U Trapa per a fals sostre continu de plaques de guix laminat. Sistema "KNAUF".
Trapa de registre gamma Especial, Revo Estanca P/A 2x12,5, sistema E112.d "KNAUF", de 400x400 mm, formada per marc d'alumini i porta de placa de guix laminat (2 Diamant (DFH1I), de 12,5 mm d'espessor cada placa), per a fals sostre continu de plaques de guix laminat. Inclús accessoris de muntatge.
Inclou: Marcat i tall de la placa de guix laminat. Col·locació de la trapa. Resolució de trobades i punts singulars.
Criteri d'amidament de projecte: Nombre d'unitats previstes, segons documentació gràfica de Projecte.
Criteri de mesura d'obra: Es mesurarà el nombre d'unitats realment col·locades segons especificacions de Projecte.

| Codi | Ut | Descripció | Rendiment | Preu | Import |
|---|---|---|---|---|---|
| mt12ppk060bihkbc | U | Trapa de registre gamma Especial, Revo Estanca P/A 2x12,5, sistema E112.d "KNAUF", de 400x400 mm, formada per marc d'alumini i porta de placa de guix laminat (2 Diamant (DFH1I), de 12,5 mm d'espessor cada placa). (material) | 1.000 | 85.69 | 85.69 |
| op00fre010 |  | Fresadora. | 0.100 | 0.00 | 0.00 |
| mo015 | h | Oficial 1ª muntador de falsos sostres. (mà d'obra) | 0.416 | 29.34 | 12.21 |
| mo082 | h | Ajudant muntador de falsos sostres. (mà d'obra) | 0.208 | 25.28 | 5.26 |
| % | % | Costos directes complementaris | 2 % | 103.16 | 2.06 |
|  |  | Costos directes |  |  | 105.22 |
