# Tapa per a fals sostre continu de plaques de guix laminat

- Propietat de l'arxiu: CYPE INGENIEROS, S.A.
- Format: FIEBDC-3/2002
- Divisa: EUR
- Costos indirectes: 3.00 %
- IVA: 21.00 %

## R Revestiments i extradossats

### RT Falsos sostres en interiors

#### RTC Continus, de plaques de guix laminat

**RTC020** m Tapa per a fals sostre continu de plaques de guix laminat.
Contrapetja vertical en canvi de nivell de fals sostre continu, mitjançant plaques de guix laminat rebudes amb pasta d'unió, per tancar un espai de 20 cm d'altura. Inclús tall, fixació amb pasta d'unió, pasta segelladora i cinta de juntes.
Inclou: Replanteig i traçat en els paraments de la situació de la tapa. Presentació i tall de les peces. Estesa de la pasta d'aferrament. Fixació de les plaques. Resolució de trobades i punts singulars. Tractament de junts.
Criteri d'amidament de projecte: Longitud mesurada segons documentació gràfica de Projecte.
Criteri de mesura d'obra: Es mesurarà la longitud realment executada segons especificacions de Projecte.

| Codi | Ut | Descripció | Rendiment | Preu | Import |
|---|---|---|---|---|---|
| mt12psg010c | m² | Placa de guix laminat A / UNE-EN 520 - 1200 / longitud / 18 / amb les vores longitudinals afinades. (material) | 0.231 | 6.28 | 1.45 |
| mt12psg035a | kg | Pasta de material d'unió, segons UNE-EN 14496. (material) | 0.300 | 0.43 | 0.13 |
| mt12psg030a | kg | Pasta de segellament, segons UNE-EN 13963. (material) | 0.400 | 0.90 | 0.36 |
| mt12psg040a | m | Cinta microperforada de paper, segons UNE-EN 13963. (material) | 2.100 | 0.04 | 0.08 |
| mo015 | h | Oficial 1ª muntador de falsos sostres. (mà d'obra) | 0.694 | 29.34 | 20.36 |
| mo082 | h | Ajudant muntador de falsos sostres. (mà d'obra) | 0.694 | 25.28 | 17.54 |
| % | % | Costos directes complementaris | 2 % | 39.92 | 0.80 |
|  |  | Costos directes |  |  | 40.72 |
