# Fals sostre registrable de panells de llana de roca. Sistema "ROCKFON"

- Propietat de l'arxiu: CYPE INGENIEROS, S.A.
- Format: FIEBDC-3/2002
- Divisa: EUR
- Costos indirectes: 3.00 %
- IVA: 21.00 %

## R Revestiments i extradossats

### RT Falsos sostres en interiors

#### RTF Registrables, de fibres minerals

**RTF010** m² Fals sostre registrable de panells de llana de roca. Sistema "ROCKFON".
Fals sostre registrable suspès, situat a una altura menor de 4 m. Sistema "ROCKFON", constituït per: ESTRUCTURA: perfileria vista T 15, amb sola de 15 mm d'amplària, d'acer galvanitzat, color blanc, comprenent perfils primaris i secundaris, suspesos del forjat o element suport amb varetes i penjants; PANELLS: panells acústics autoportantes de llana de roca, model Blanka "ROCKFON", compostos per mòduls de 600x600x20 mm, amb una capa de pintura en la cara vista i un vel mineral en la cara oposada; acabat llis, color blanc, amb cantell recte A15. Inclús perfils angulars, fixacions per a l'ancoratge dels perfils i accessoris de muntatge.
Inclou: Replanteig dels eixos de la trama modular. Anivellació i col·fixació dels perfils perimetrals. Replanteig dels perfils primaris de la trama. Senyalització dels punts d'ancoratge al sostre. Anivellació i suspensió dels perfils primaris i secundaris de la trama. Tall dels panells. Col·locació dels panells. Resolució de trobades i punts singulars.
Criteri d'amidament de projecte: Superfície mesurada entre paraments, segons documentació gràfica de Projecte, sense descomptar buits per instal·lacions.
Criteri de mesura d'obra: Es mesurarà la superfície realment executada segons especificacions de Projecte, sense descomptar buits per instal·lacions.

| Codi | Ut | Descripció | Rendiment | Preu | Import |
|---|---|---|---|---|---|
| mt16par026aaa | m² | Panell acústic autoportant de llana de roca volcànica, model Blanka "ROCKFON", de resistència tèrmica 1 m²K/W, coeficient d'absorció acústica mitjà 1 per a una freqüència de 500 Hz, Euroclasse A1 de reacció al foc segons UNE-EN 13501-1, compost per mòduls de 600x600x20 mm, amb una capa de pintura en la cara vista i un vel mineral en la cara oposada; acabat llis, color blanc amb cantell recte A15 per a perfileria vista T 15. (material) | 1.020 | 23.58 | 24.05 |
| mt12pfr010mfa | m | Perfil primari en T Chicago Metallic T15 Click 2790 15x38x3600 mm "ROCKFON", d'acer galvanitzat laminat, amb la cara vista revestida amb una làmina d'alumini acabat lacat en color Blanco, segons UNE-EN 13964. (material) | 0.700 | 1.74 | 1.22 |
| mt12pfr010mja | m | Perfil secundari en T Chicago Metallic T15 Click 2790 15x38x600 mm "ROCKFON", d'acer galvanitzat laminat, amb la cara vista revestida amb una làmina d'alumini acabat lacat en color Blanco, segons UNE-EN 13964. (material) | 1.500 | 1.74 | 2.61 |
| mt12pfr010jea | m | Perfil angular en L Chicago Metallic 24x24x3050 mm "ROCKFON", d'acer galvanitzat laminat, amb la cara vista revestida amb una làmina d'alumini acabat lacat en color Blanco, segons UNE-EN 13964. (material) | 0.400 | 1.32 | 0.53 |
| mt12fac020b | U | Barra metàl·lica d'acer galvanitzat de 6 mm de diàmetre. (material) | 2.000 | 0.32 | 0.64 |
| mt12fac050 | U | Accessoris per a la instal·lació de falsos sostres registrables. (material) | 1.000 | 1.61 | 1.61 |
| op00fre010 |  | Fresadora. | 1.000 | 0.00 | 0.00 |
| op00ato010 |  | Tornavís. | 1.000 | 0.00 | 0.00 |
| mo015 | h | Oficial 1ª muntador de falsos sostres. (mà d'obra) | 0.305 | 29.34 | 8.95 |
| mo082 | h | Ajudant muntador de falsos sostres. (mà d'obra) | 0.305 | 25.28 | 7.71 |
| % | % | Costos directes complementaris | 2 % | 47.32 | 0.95 |
|  |  | Costos directes |  |  | 48.27 |
