# Escòcia decorada d'escaiola, per a solució perimetral de sostre

- Propietat de l'arxiu: CYPE INGENIEROS, S.A.
- Format: FIEBDC-3/2002
- Divisa: EUR
- Costos indirectes: 3.00 %
- IVA: 21.00 %

## R Revestiments i extradossats

### RT Falsos sostres en interiors

#### RTP Prefabricats d'escaiola

**RTP030** m Escòcia decorada d'escaiola, per a solució perimetral de sostre.
Escòcia decorada d'escaiola, de 8x8x125 cm, per a solució perimetral de sostre, rebuda amb cola per a escaiola. Inclús accessoris de fixació.
Inclou: Replanteig i traçat en els paraments de la situació de l'escòcia. Presentació i tall de les peces. Humectació de la base de fixació. Estesa de la cola. Col·locació i rejuntat de les peces. Repassos de punts de trobada entre peces, cantonades i racons.
Criteri d'amidament de projecte: Longitud mesurada segons documentació gràfica de Projecte.
Criteri de mesura d'obra: Es mesurarà la longitud realment executada segons especificacions de Projecte.

| Codi | Ut | Descripció | Rendiment | Preu | Import |
|---|---|---|---|---|---|
| mt12rea025aa | m | Escòcia decorada d'escaiola, de 8x8x125 cm. (material) | 1.050 | 5.86 | 6.15 |
| mt09eyc030 | kg | Cola per a escaiola. (material) | 0.350 | 0.35 | 0.12 |
| mo035 | h | Oficial 1ª escaiolista. (mà d'obra) | 0.250 | 28.42 | 7.11 |
| % | % | Costos directes complementaris | 2 % | 13.38 | 0.27 |
|  |  | Costos directes |  |  | 13.65 |
