# Esquadra d'escaiola per a motllura, per a decoració de sostre o paret

- Propietat de l'arxiu: CYPE INGENIEROS, S.A.
- Format: FIEBDC-3/2002
- Divisa: EUR
- Costos indirectes: 3.00 %
- IVA: 21.00 %

## R Revestiments i extradossats

### RT Falsos sostres en interiors

#### RTP Prefabricats d'escaiola

**RTP231** U Esquadra d'escaiola per a motllura, per a decoració de sostre o paret.
Esquadra d'escaiola, de 16x16 cm, per a motllura de 1,6x6x119 cm, per a decoració de sostre o paret, rebuda amb cola per a escaiola. Inclús accessoris de fixació.
Inclou: Replanteig de la peça. Humectació de la base de fixació. Estesa de la cola. Col·locació i rejuntat de la peça. Repàs de trobades entre peces.
Criteri d'amidament de projecte: Nombre d'unitats previstes, segons documentació gràfica de Projecte.
Criteri de mesura d'obra: Es mesurarà el nombre d'unitats realment col·locades segons especificacions de Projecte.

| Codi | Ut | Descripció | Rendiment | Preu | Import |
|---|---|---|---|---|---|
| mt12rea155aaad | U | Esquadra d'escaiola, de 16x16 cm, per a motllura de 1,6x6x119 cm. (material) | 1.050 | 4.66 | 4.89 |
| mt09eyc030 | kg | Cola per a escaiola. (material) | 0.040 | 0.35 | 0.01 |
| mo035 | h | Oficial 1ª escaiolista. (mà d'obra) | 0.139 | 28.42 | 3.95 |
| % | % | Costos directes complementaris | 2 % | 8.85 | 0.18 |
|  |  | Costos directes |  |  | 9.03 |
