# Anella de escaiola per combinar amb motllura, per a decoració de sostre o paret

- Propietat de l'arxiu: CYPE INGENIEROS, S.A.
- Format: FIEBDC-3/2002
- Divisa: EUR
- Costos indirectes: 3.00 %
- IVA: 21.00 %

## R Revestiments i extradossats

### RT Falsos sostres en interiors

#### RTP Prefabricats d'escaiola

**RTP232** U Anella de escaiola per combinar amb motllura, per a decoració de sostre o paret.
Anell d'escaiola, de 22,5 cm de diàmetre, per a motllura de 1,65x3,5x101 cm, per a decoració de sostre o paret, rebuda amb cola per a escaiola. Inclús accessoris de fixació.
Inclou: Replanteig de la peça. Humectació de la base de fixació. Estesa de la cola. Col·locació i rejuntat de la peça.
Criteri d'amidament de projecte: Nombre d'unitats previstes, segons documentació gràfica de Projecte.
Criteri de mesura d'obra: Es mesurarà el nombre d'unitats realment col·locades segons especificacions de Projecte.

| Codi | Ut | Descripció | Rendiment | Preu | Import |
|---|---|---|---|---|---|
| mt12rea160aaa | U | Anell d'escaiola, de 22,5 cm de diàmetre, per a motllura de 1,65x3,5x101 cm. (material) | 1.050 | 4.66 | 4.89 |
| mt09eyc030 | kg | Cola per a escaiola. (material) | 0.020 | 0.35 | 0.01 |
| mo035 | h | Oficial 1ª escaiolista. (mà d'obra) | 0.208 | 28.42 | 5.91 |
| % | % | Costos directes complementaris | 2 % | 10.81 | 0.22 |
|  |  | Costos directes |  |  | 11.03 |
