# Fals sostre registrable de panells de llana de fusta. Sistema "SOPREMA"

- Propietat de l'arxiu: CYPE INGENIEROS, S.A.
- Format: FIEBDC-3/2002
- Divisa: EUR
- Costos indirectes: 3.00 %
- IVA: 21.00 %

## R Revestiments i extradossats

### RT Falsos sostres en interiors

#### RTT Registrables, de fusta

**RTT017** m² Fals sostre registrable de panells de llana de fusta. Sistema "SOPREMA".
Fals sostre registrable suspès, situat a una altura menor de 4 m. Sistema Fibro-kustik "SOPREMA", constituït per: ESTRUCTURA: perfileria vista, d'acer galvanitzat, color blanc, amb sola de 24 mm d'amplària, comprenent perfils primaris i secundaris; PANELLS: panells lleugers de llana de fusta, gamma Fibro-Kustik, Berlín Perfil Visto "SOPREMA", de 600x600 mm i 15 mm de gruix, resistència tèrmica 0,2 m²K/W, conductivitat tèrmica 0,075 W/(mK). Inclús perfils angulars, fixacions per a l'ancoratge dels perfils, cargols per a la fixació dels panells i accessoris de muntatge.
Inclou: Traçat en els murs del nivell del fals sostre. Anivellació i col·fixació dels perfils perimetrals. Replanteig dels perfils primaris de la trama. Senyalització dels punts d'ancoratge al forjat o element de suport. Anivellació i suspensió dels perfils primaris i secundaris de la trama. Tall dels panells. Col·locació dels panells. Resolució de trobades i punts singulars.
Criteri d'amidament de projecte: Superfície mesurada entre paraments, segons documentació gràfica de Projecte, sense descomptar buits per instal·lacions.
Criteri de mesura d'obra: Es mesurarà la superfície realment executada segons especificacions de Projecte, sense descomptar buits per instal·lacions.

| Codi | Ut | Descripció | Rendiment | Preu | Import |
|---|---|---|---|---|---|
| mt16bas010a | m² | Panell lleuger de llana de fusta, gamma Fibro-Kustik, Berlín Perfil Visto "SOPREMA", de 600x600 mm i 15 mm de gruix, segons UNE-EN 13168, format per encenalls de fusta de 2,0 mm de diàmetre aglomerades amb ciment, resistència tèrmica 0,2 m²K/W, conductivitat tèrmica 0,075 W/(mK), densitat 573 kg/m³, factor de resistència a la difusió del vapor d'aigua 3,5 i Euroclasse B-s1, d0 de reacció al foc segons UNE-EN 13501-1. (material) | 1.020 | 11.90 | 12.14 |
| mt12fpg040hj | m | Perfil primari T 24 24x33x3700 mm, color blanc, d'acer galvanitzat, segons UNE-EN 13964. (material) | 0.900 | 0.61 | 0.55 |
| mt12fpg040ka | m | Perfil secundari T 24 24x33x600 mm, color blanc, d'acer galvanitzat, segons UNE-EN 13964. (material) | 1.750 | 0.61 | 1.07 |
| mt12fpg040kg | m | Perfil secundari T 24 24x33x1200 mm, color blanc, d'acer galvanitzat, segons UNE-EN 13964. (material) | 0.900 | 0.61 | 0.55 |
| mt12fpg030hk | m | Perfil angular 24/24/3000 mm, color blanc, d'acer galvanitzat, segons UNE-EN 13964. (material) | 0.500 | 0.49 | 0.25 |
| mt12psg210a | U | Penjat per a falsos sostres suspesos. (material) | 0.900 | 0.36 | 0.32 |
| mt12psg210b | U | Segur per a la fixació del penjant, en falsos sostres suspesos. (material) | 0.900 | 0.04 | 0.04 |
| mt12psg210c | U | Connexió superior per fixar la vareta al penjant, en falsos sostres suspesos. (material) | 0.900 | 0.56 | 0.50 |
| mt12psg190 | U | Barnilla de penjament. (material) | 0.900 | 0.37 | 0.33 |
| mt12psg220 | U | Fixació composta per tac i cargol 5x27. (material) | 0.900 | 0.06 | 0.05 |
| mo015 | h | Oficial 1ª muntador de falsos sostres. (mà d'obra) | 0.250 | 29.34 | 7.34 |
| mo082 | h | Ajudant muntador de falsos sostres. (mà d'obra) | 0.250 | 25.28 | 6.32 |
| % | % | Costos directes complementaris | 2 % | 29.46 | 0.59 |
|  |  | Costos directes |  |  | 30.05 |
