# Fals sostre continu de panells de PVC

- Propietat de l'arxiu: CYPE INGENIEROS, S.A.
- Format: FIEBDC-3/2002
- Divisa: EUR
- Costos indirectes: 3.00 %
- IVA: 21.00 %

## R Revestiments i extradossats

### RT Falsos sostres en interiors

#### RTV Continus, de PVC

**RTV020** m² Fals sostre continu de panells de PVC.
Fals sostre continu suspès, situat a una altura menor de 4 m, constituït per: ESTRUCTURA: perfils d'acer galvanitzat de 24x33x3700 mm amb una modulació de 70 cm i fixats al forjat o element suport amb varetes i penjants; PANELLS: de panells alveolars de PVC, sense ranurat longitudinal, de 250x2550 mm i 8 mm de gruix, acabat lacat, color blanc, fixats mitjançant pinces de subjecció d'acer inoxidable a els perfils. Inclús perfils de terminació, accessoris de suspensió i fixació, perfils de terminació i cargols.
Inclou: Replanteig dels eixos principals de suspensió. Fixació al forjat o element suport i aplomat dels elements de subjecció. Nivelació i suspensió dels perfils. Tall dels panells. Encaix de les pinces en els panells. Col·locació dels panells i dels perfils de terminació. Resolució de trobades i punts singulars.
Criteri d'amidament de projecte: Superfície mesurada entre paraments, segons documentació gràfica de Projecte, sense descomptar buits per instal·lacions.
Criteri de mesura d'obra: Es mesurarà la superfície realment executada segons especificacions de Projecte, sense descomptar buits per instal·lacions.

| Codi | Ut | Descripció | Rendiment | Preu | Import |
|---|---|---|---|---|---|
| mt12pvc010ae | m² | Panell alveolar de PVC, sense ranurat longitudinal, de 250x2550 mm i 8 mm de gruix, acabat lacat, color blanc, Euroclasse B-s3, d0 de reacció al foc, segons UNE-EN 13501-1, amb el preu incrementat el 20% en concepte de perfils de terminació. (material) | 1.050 | 34.75 | 36.49 |
| mt12fpg040hj | m | Perfil primari T 24 24x33x3700 mm, color blanc, d'acer galvanitzat, segons UNE-EN 13964. (material) | 1.430 | 0.61 | 0.87 |
| mt12pvc040a | U | Pinça de subjecció d'acer inoxidable, de 18x24x30 mm. (material) | 2.040 | 0.47 | 0.96 |
| mt12psg210a | U | Penjat per a falsos sostres suspesos. (material) | 0.714 | 0.36 | 0.26 |
| mt12psg210b | U | Segur per a la fixació del penjant, en falsos sostres suspesos. (material) | 0.714 | 0.04 | 0.03 |
| mt12psg210c | U | Connexió superior per fixar la vareta al penjant, en falsos sostres suspesos. (material) | 0.714 | 0.56 | 0.40 |
| mt12psg190 | U | Barnilla de penjament. (material) | 0.714 | 0.37 | 0.26 |
| mt12psg220 | U | Fixació composta per tac i cargol 5x27. (material) | 1.287 | 0.06 | 0.08 |
| mo015 | h | Oficial 1ª muntador de falsos sostres. (mà d'obra) | 0.386 | 29.34 | 11.33 |
| mo082 | h | Ajudant muntador de falsos sostres. (mà d'obra) | 0.143 | 25.28 | 3.62 |
| % | % | Costos directes complementaris | 2 % | 54.30 | 1.09 |
|  |  | Costos directes |  |  | 55.39 |
