# Cantonera de PVC

- Propietat de l'arxiu: CYPE INGENIEROS, S.A.
- Format: FIEBDC-3/2002
- Divisa: EUR
- Costos indirectes: 3.00 %
- IVA: 21.00 %

## R Revestiments i extradossats

### RY Preparacions, proteccions, reparacions i reforços de revestiments

#### RYA Protecció d'arestes

**RYA020** m Cantonera de PVC.
Cantoneres de PVC, amb cantell rom de 3 mm d'espessor, per a la protecció d'arestes en revestiments de morter, aplicats sobre paraments exteriors.
Inclou: Replanteig. Tall de les peces. Fixació.
Criteri d'amidament de projecte: Longitud mesurada segons documentació gràfica de Projecte.
Criteri de mesura d'obra: Es mesurarà la longitud realment executada segons especificacions de Projecte.

| Codi | Ut | Descripció | Rendiment | Preu | Import |
|---|---|---|---|---|---|
| mt28vye050a | m | Cantoneres de PVC, amb cantell rom de 3 mm d'espessor, per a la protecció d'arestes. (material) | 1.020 | 1.68 | 1.71 |
| mo021 | h | Oficial 1ª construcció en treballs de ram de paleta. (mà d'obra) | 0.079 | 29.67 | 2.34 |
| mo114 | h | Peó ordinari construcció en treballs de ram de paleta. (mà d'obra) | 0.040 | 24.86 | 0.99 |
| % | % | Costos directes complementaris | 2 % | 5.04 | 0.10 |
|  |  | Costos directes |  |  | 5.14 |
