# Neteja de parament de façana

- Propietat de l'arxiu: CYPE INGENIEROS, S.A.
- Format: FIEBDC-3/2002
- Divisa: EUR
- Costos indirectes: 3.00 %
- IVA: 21.00 %

## R Revestiments i extradossats

### RY Preparacions, proteccions, reparacions i reforços de revestiments

#### RYP Preparacions

**RYP010** m² Neteja de parament de façana.
Neteja manual de parament de façana amb presència de taques de floridura o humitat mitjançant l'aplicació de solució d'aigua i lleixiu al 10%, amb un rendiment de 0,3 l/m² i aclarit posterior de la superfície amb abundant aigua neta fins a eliminar els residus del producte aplicat.
Inclou: Protecció dels elements de l'entorn que puguin veure's afectats durant els treballs. Execució de les operacions de neteja. Recollida i eliminació de l'aigua de neteja. Retirada i apilament de les restes generades. Càrrega de les restes generades sobre camió o contenidor.
Criteri d'amidament de projecte: Superfície mesurada segons documentació gràfica de Projecte.
Criteri de mesura d'obra: Es mesurarà la superfície realment executada segons especificacions de Projecte.

| Codi | Ut | Descripció | Rendiment | Preu | Import |
|---|---|---|---|---|---|
| mt27pfj130a | l | Solució d'aigua i lleixiu al 10%. (material) | 0.300 | 5.00 | 1.50 |
| mt08aaa010a | m³ | Aigua. (material) | 0.001 | 1.50 | 0.00 |
| mo039 | h | Oficial 1ª revocador. (mà d'obra) | 0.066 | 28.42 | 1.88 |
| mo111 | h | Peó especialitzat revocador. (mà d'obra) | 0.066 | 25.02 | 1.65 |
| % | % | Costos directes complementaris | 2 % | 5.03 | 0.10 |
|  |  | Costos directes |  |  | 5.13 |
