# Reparació d'esquerda en revestiment de guix, amb guix i malla

- Propietat de l'arxiu: CYPE INGENIEROS, S.A.
- Format: FIEBDC-3/2002
- Divisa: EUR
- Costos indirectes: 3.00 %
- IVA: 21.00 %

## R Revestiments i extradossats

### RY Preparacions, proteccions, reparacions i reforços de revestiments

#### RYY Reparacions

**RYY024** m Reparació d'esquerda en revestiment de guix, amb guix i malla.
Reparació d'esquerda en revestiment de guix sobre el parament vertical de fins 3 m d'altura mitjançant aplicació d'una primera capa d'arrebossat de guix B1, col·locació de malla de fibra de vidre teixida, antiàlcalis, amb el guix encara fresc, posterior aplicació d'una segona capa d'arrebossat amb el mateix guix i acabat final amb una capa de lliscat de guix C6, fins a igualar la superfície reparada amb la resta del revestiment del pany. Inclús picat a mà i retirada de l'arrebossat en zona esquerdada, en un àmbit de 15 cm a cada costat de l'eix de la lesió, neteja en sec amb raspall, retirada i càrrega manual de runa sobre camió o contenidor. Totalment acabada i rematada, a falta de pintura (no inclosa en aquest preu).
Inclou: Preparació de l'esquerda. Pastat del guix gruixut. Estesa de la primera capa de guix gruixut. Col·locació de la malla. Estesa de la segona capa de guix gruixut. Pastat del guix fi. Estesa de la capa de guix fi sobre la superfície prèviament arrebossada. Retirada de deixalles. Càrrega d'enderrocs sobre camió o contenidor.
Criteri d'amidament de projecte: Longitud mesurada segons documentació gràfica de Projecte.
Criteri de mesura d'obra: Es mesurarà la longitud realment executada segons especificacions de Projecte.

| Codi | Ut | Descripció | Rendiment | Preu | Import |
|---|---|---|---|---|---|
| mt09pye010b | m³ | Pasta de guix de construcció B1, segons UNE-EN 13279-1. (material) | 0.004 | 148.50 | 0.59 |
| mt28vye020 | m² | Malla de fibra de vidre teixida, antiàlcalis, de 5x5 mm de llum de malla, flexible i imputrescible en el temps, de 70 g/m² de massa superficial i 0,40 mm de gruix de fil, per armar guixos. (material) | 0.347 | 0.76 | 0.26 |
| mt09pye010a | m³ | Pasta de guix per l'aplicació en capa fina C6, segons UNE-EN 13279-1. (material) | 0.001 | 166.70 | 0.17 |
| op00tal020 |  | Trepant amb batedora. | 1.000 | 0.00 | 0.00 |
| mo113 | h | Peó ordinari construcció. (mà d'obra) | 0.417 | 24.86 | 10.37 |
| mo033 | h | Oficial 1ª guixer. (mà d'obra) | 0.387 | 29.67 | 11.48 |
| mo071 | h | Ajudant guixer. (mà d'obra) | 0.223 | 26.39 | 5.88 |
| % | % | Costos directes complementaris | 2 % | 28.75 | 0.58 |
|  |  | Costos directes |  |  | 29.33 |
