# Rehabilitació de revestiment exterior, sistema Weberenova Therm "WEBER"

- Propietat de l'arxiu: CYPE INGENIEROS, S.A.
- Format: FIEBDC-3/2002
- Divisa: EUR
- Costos indirectes: 3.00 %
- IVA: 21.00 %

## R Revestiments i extradossats

### RY Preparacions, proteccions, reparacions i reforços de revestiments

#### RYY Reparacions

**RYY060** m² Rehabilitació de revestiment exterior, sistema Weberenova Therm "WEBER".
Rehabilitació de revestiment exterior, amb el sistema Weberenova Therm, acabat mineral en capa gruixuda "WEBER", compost per: emprimació reguladora de l'absorció, Weberprim TP05 "WEBER", dues capes del mateix espessor de morter de calç, aïllant tèrmic i acústic Webertherm Aislone "WEBER", de color groc, aplicat manualment, de 60 mm de gruix total, armat amb malla de fibra de vidre antiàlcalis, Webertherm Malla 200 "WEBER", de 7x6,5 mm de llum de malla, 195 g/m² de massa superficial i 0,65 mm de gruix; fixació mecànica de la malla de fibra de vidre al suport amb espiga de polipropilè amb clau de plàstic reforçat amb fibra de vidre, Webertherm Espiga H3 "WEBER"; capa d'acabat de morter monocapa de lligants mixtos reforçat amb fibres, Webertherm Clima "WEBER", aplicat manualment, color blanc, gamma Estándar, acabat raspat, sobre emprimació reguladora de l'absorció, Weberprim TP05 "WEBER". Inclús perfils d'arrencada "WEBER", d'alumini, perfils per a formació de goterons Webertherm CG "WEBER", de PVC amb malla i perfils de cantó "WEBER", de PVC amb malla.
Inclou: Preparació de la superfície suport. Col·locació del perfil d'arrencada. Aplicació del morter termoaïllant i col·locació de la malla de fibra de vidre. Col·locació de la resta de perfils. Resolució dels punts singulars. Formació de juntes. Aplicació del morter decoratiu. Segellat de junts.
Criteri d'amidament de projecte: Superfície mesurada segons documentació gràfica de Projecte.
Criteri de mesura d'obra: Es mesurarà la superfície realment executada segons especificacions de Projecte.

| Codi | Ut | Descripció | Rendiment | Preu | Import |
|---|---|---|---|---|---|
| mt09moc005c | kg | Emprimació reguladora de l'absorció, Weberprim TP05 "WEBER", per a la fixació de suports disgregables i millorar l'adherència dels suports absorbents. (material) | 0.400 | 8.22 | 3.29 |
| mt28maw200c | m | Perfil d'arrencada "WEBER", d'alumini, de 60 mm d'amplada i 0,88 mm de gruix, amb goteró, per anivellació i suport dels panells aïllants dels sistemes d'aïllament tèrmic per l'exterior sobre la línia de sòcol; inclús kit de fixació per a perfil. (material) | 0.170 | 4.77 | 0.81 |
| mt28maw010e | kg | Morter de calç, aïllant tèrmic i acústic Webertherm Aislone "WEBER", de color groc, compost per conglomerants hidràulics, càrregues minerals, alleugerants, fibres de vidre d'alta dispersió i additius especials, impermeable i transpirable, per a aplicar amb llana, CSI W1 T1, segons UNE-EN 998-1, absorció d'aigua per capil·laritat menor de 0,4 kg/m² min½ segons UNE-EN 1015-18, conductivitat tèrmica 0,042 W/(mK). (material) | 9.600 | 4.34 | 41.66 |
| mt16pew040b | U | Espiga de polipropilè amb clau de plàstic reforçat amb fibra de vidre, Webertherm Espiga H3 "WEBER", de 95 mm de longitud, per fixació de panells aïllants. (material) | 1.000 | 0.30 | 0.30 |
| mt28maw050j | m² | Malla de fibra de vidre antiàlcalis, Webertherm Malla 200 "WEBER", de 7x6,5 mm de llum de malla, 195 g/m² de massa superficial, 0,65 mm de gruix i de 0,11x50 m, per armar morters. (material) | 1.100 | 1.93 | 2.12 |
| mt28maw250b | m | Perfil de PVC amb malla de fibra de vidre antiàlcalis, Webertherm CG "WEBER", per a formació de goterons. (material) | 0.170 | 7.78 | 1.32 |
| mt28maw230a | m | Perfil de cantonada Webertherm "WEBER", de PVC, amb malla incorporada de fibra de vidre de 9 i 10 cm d'amplada a cada costat del perfil, per a reforç de cantells. (material) | 0.300 | 1.35 | 0.41 |
| mt28maw240b | m | Perfil de tancament lateral Webertherm "WEBER", d'alumini, de 60 mm d'amplada. (material) | 0.300 | 8.74 | 2.62 |
| mt28mpc010a | kg | Morter monocapa de lligants mixtos reforçat amb fibres, Webertherm Clima "WEBER", color blanc, gamma Estándar, acabat raspat, compost de ciment blanc, calç, fibres de vidre d'alta dispersió, àrids de granulometria compensada, additius orgànics, pigments minerals i resines hidròfugues redispersables, per a aplicar amb llana, tipus OC CSIII W2, segons UNE-EN 998-1. (material) | 18.000 | 0.67 | 12.06 |
| mo039 | h | Oficial 1ª revocador. (mà d'obra) | 0.530 | 28.42 | 15.06 |
| mo079 | h | Ajudant revocador. (mà d'obra) | 0.530 | 25.28 | 13.40 |
| % | % | Costos directes complementaris | 2 % | 93.05 | 1.86 |
|  |  | Costos directes |  |  | 94.91 |
