# Rehabilitació de revestiment exterior, sistema Antifisuras "GRUPO PUMA"

- Propietat de l'arxiu: CYPE INGENIEROS, S.A.
- Format: FIEBDC-3/2002
- Divisa: EUR
- Costos indirectes: 3.00 %
- IVA: 21.00 %

## R Revestiments i extradossats

### RY Preparacions, proteccions, reparacions i reforços de revestiments

#### RYY Reparacions

**RYY065** m² Rehabilitació de revestiment exterior, sistema Antifisuras "GRUPO PUMA".
Rehabilitació de revestiment exterior, amb el sistema Antifisuras "GRUPO PUMA", compost per: dues capes de morter de ciment, tipus CR CSIV W2, segons UNE-EN 998-1, Morcem Renovex F "GRUPO PUMA", color blanc, 6 mm de gruix total, armat amb malla de fibra de vidre, antiàlcalis, Traditerm "GRUPO PUMA", de 5x4 mm de llum de malla, de 0,6 mm d'espessor i de 160 g/m² de massa superficial; capa d'acabat de morter acrílic Morcemcril "GRUPO PUMA", color Blanco 100, compost per resines acríliques, pigments minerals i additius orgànics i inorgànics, sobre emprimació acrílica Fondo Morcemcril "GRUPO PUMA", composta per resines acríliques, pigments minerals i additius orgànics i inorgànics.
Inclou: Preparació de la superfície suport. Aplicació del morter base i col·locació de la malla de fibra de vidre en la capa de regularització. Aplicació de l'emprimació. Aplicació de la mà d'acabat.
Criteri d'amidament de projecte: Superfície mesurada segons documentació gràfica de Projecte.
Criteri de mesura d'obra: Es mesurarà la superfície realment executada segons especificacions de Projecte.

| Codi | Ut | Descripció | Rendiment | Preu | Import |
|---|---|---|---|---|---|
| mt28mrp070a | kg | Morter de ciment, tipus CR CSIV W2, segons UNE-EN 998-1, per a ús en interiors o en exteriors, Morcem Renovex F "GRUPO PUMA", color blanc, classe R1 segons UNE-EN 1504-3, permeable al vapor d'aigua, subministrat en sacs. (material) | 7.800 | 1.00 | 7.80 |
| mt28mop050e | m² | Malla de fibra de vidre, antiàlcalis, Traditerm "GRUPO PUMA", de 5x4 mm de llum de malla, de 0,6 mm d'espessor, de 160 g/m² de massa superficial i de 1,1x50 m, per armar morters. (material) | 1.100 | 1.68 | 1.85 |
| mt28mop320d | kg | Emprimació acrílica Fondo Morcemcril "GRUPO PUMA", composta per resines acríliques, pigments minerals i additius orgànics i inorgànics, impermeable a l'aigua de pluja i permeable al vapor d'aigua, per a aplicar amb brotxa, corró o pistola. (material) | 0.220 | 3.78 | 0.83 |
| mt28mop310ug | kg | Morter acrílic Morcemcril "GRUPO PUMA", color Blanco 100, compost per resines acríliques, pigments minerals i additius orgànics i inorgànics, antifloridura i antiverdet, permeable al vapor d'aigua i amb resistència a l'envelliment, a la contaminació urbana i als rajos UV, per a revestiment de paraments exteriors. (material) | 2.500 | 3.94 | 9.85 |
| mo039 | h | Oficial 1ª revocador. (mà d'obra) | 0.463 | 28.42 | 13.16 |
| mo111 | h | Peó especialitzat revocador. (mà d'obra) | 0.463 | 25.02 | 11.58 |
| % | % | Costos directes complementaris | 2 % | 45.07 | 0.90 |
|  |  | Costos directes |  |  | 45.97 |
