# Bastidor encastat per a dutxa

- Propietat de l'arxiu: CYPE INGENIEROS, S.A.
- Format: FIEBDC-3/2002
- Divisa: EUR
- Costos indirectes: 3.00 %
- IVA: 21.00 %

## S Senyalització i equipament

### SA Aparells sanitaris

#### SAD Dutxes

**SAD110** U Bastidor encastat per a dutxa.
Bastidor premuntat d'acer galvanitzat, de 530 mm d'amplada, amb sifó de paret, amb perfils de recolzament d'acer galvanitzat ajustables en altura entre 65 i 90 mm, per a dutxa, amb maneguet de descàrrega de polietilè d'alta densitat de 40 mm de diàmetre, tapa de protecció amb valona i fixacions. Instal·lació encastada en mur de fàbrica.
Inclou: Replanteig. Col·locació i fixació del bastidor. Connexió a la xarxa d'evacuació. Col·locació del embellidor. Comprovació del seu correcte funcionament.
Criteri d'amidament de projecte: Nombre d'unitats previstes, segons documentació gràfica de Projecte.
Criteri de mesura d'obra: Es mesurarà el nombre d'unitats realment col·locades segons especificacions de Projecte.

| Codi | Ut | Descripció | Rendiment | Preu | Import |
|---|---|---|---|---|---|
| mt30geb085a | U | Bastidor premuntat d'acer galvanitzat, de 530 mm d'amplada, amb sifó de paret, amb perfils de recolzament d'acer galvanitzat ajustables en altura entre 65 i 90 mm, per a dutxa, amb maneguet de descàrrega de polietilè d'alta densitat de 40 mm de diàmetre, tapa de protecció amb valona i fixacions, per a encastar a mur de fàbrica o a envà de plaques de guix. (material) | 1.000 | 426.70 | 426.70 |
| op00tal010 |  | Trepant. | 1.000 | 0.00 | 0.00 |
| op00ato010 |  | Tornavís. | 1.000 | 0.00 | 0.00 |
| mo008 | h | Oficial 1ª lampista. (mà d'obra) | 0.950 | 29.34 | 27.87 |
| % | % | Costos directes complementaris | 2 % | 454.57 | 9.09 |
|  |  | Costos directes |  |  | 463.66 |
