# Lavabo sobre taulell, de porcellana sanitària

- Propietat de l'arxiu: CYPE INGENIEROS, S.A.
- Format: FIEBDC-3/2002
- Divisa: EUR
- Costos indirectes: 3.00 %
- IVA: 21.00 %

## S Senyalització i equipament

### SA Aparells sanitaris

#### SAL Lavabos

**SAL005** U Lavabo sobre taulell, de porcellana sanitària.
Lavabo de porcellana sanitària, sobre taulell, gamma mitja, color blanc, de 550x485 mm, i desguàs, acabat cromat. Inclús joc de fixació i silicona per a segellat de junts.
Criteri de valoració econòmica: El preu no inclou el taulell ni l'aixeteria.
Inclou: Replanteig. Col·locació i fixació de l'aparell. Muntatge del desguàs. Connexió a la xarxa d'evacuació. Comprovació del seu correcte funcionament. Segellat de junts.
Criteri d'amidament de projecte: Nombre d'unitats previstes, segons documentació gràfica de Projecte.
Criteri de mesura d'obra: Es mesurarà el nombre d'unitats realment col·locades segons especificacions de Projecte.

| Codi | Ut | Descripció | Rendiment | Preu | Import |
|---|---|---|---|---|---|
| mt30lps040dg | U | Lavabo de porcellana sanitària, sobre taulell, gamma mitja, color blanc, de 550x485 mm, amb joc de fixació, segons UNE 67001. (material) | 1.000 | 244.44 | 244.44 |
| mt36www005d | U | Acoblament a paret colzat amb plafó, ABS, sèrie B, acabat cromat, per evacuació d'aigües residuals (a baixa i alta temperatura) en l'interior dels edificis, enllaç mixt de 1 1/4"x40 mm de diàmetre, segons UNE-EN 1329-1, amb vàlvula de desguàs. (material) | 1.000 | 56.10 | 56.10 |
| mt30www005 | U | Cartutx de 300 ml de silicona àcida monocomponent, fungicida, per a segellat de junts en ambients humits. (material) | 0.012 | 7.50 | 0.09 |
| mo008 | h | Oficial 1ª lampista. (mà d'obra) | 1.493 | 29.34 | 43.80 |
| % | % | Costos directes complementaris | 2 % | 344.43 | 6.89 |
|  |  | Costos directes |  |  | 351.32 |
