# Lavabo d'argila refractària. Col·locació sobre moble

- Propietat de l'arxiu: CYPE INGENIEROS, S.A.
- Format: FIEBDC-3/2002
- Divisa: EUR
- Costos indirectes: 3.00 %
- IVA: 21.00 %

## S Senyalització i equipament

### SA Aparells sanitaris

#### SAL Lavabos

**SAL063** U Lavabo d'argila refractària. Col·locació sobre moble.
Lavabo, d'argila refractària, acabat termoesmaltat, color blanc, de 600x480x168 mm, amb un orifici per les aixetes i sobreeixidor, amb vàlvula de desguàs de llautó cromat, amb sifó botella d'ABS, acabat brillant imitació crom. Col·locació sobre moble. Inclús joc de fixació.
Criteri de valoració econòmica: El preu no inclou el moble ni l'aixeteria.
Inclou: Replanteig. Col·locació i fixació de l'aparell. Muntatge del desguàs. Connexió a la xarxa d'evacuació. Comprovació del seu correcte funcionament. Segellat de junts.
Criteri d'amidament de projecte: Nombre d'unitats previstes, segons documentació gràfica de Projecte.
Criteri de mesura d'obra: Es mesurarà el nombre d'unitats realment col·locades segons especificacions de Projecte.

| Codi | Ut | Descripció | Rendiment | Preu | Import |
|---|---|---|---|---|---|
| mt30sng050aa | U | Lavabo per col·locar sobre moble, d'argila refractària, acabat termoesmaltat, color blanc, de 600x480x168 mm, amb un orifici per les aixetes i sobreeixidor, segons UNE 67001. (material) | 1.000 | 254.63 | 254.63 |
| mt30asg010a | U | Vàlvula de desguàs de llautó cromat, de 60 mm de longitud, amb tap de desguàs integrat exterior amb botó d'accionament. (material) | 1.000 | 55.68 | 55.68 |
| mt30asg070aa | U | Sifó botella de ABS, acabat brillant imitació crom, amb sortida de 32 mm de diàmetre exterior, per a lavabo, amb embellidor. (material) | 1.000 | 47.24 | 47.24 |
| mo008 | h | Oficial 1ª lampista. (mà d'obra) | 2.036 | 29.34 | 59.74 |
| % | % | Costos directes complementaris | 2 % | 417.29 | 8.35 |
|  |  | Costos directes |  |  | 425.64 |
