# Rentamans mural, d'argila refractària

- Propietat de l'arxiu: CYPE INGENIEROS, S.A.
- Format: FIEBDC-3/2002
- Divisa: EUR
- Costos indirectes: 3.00 %
- IVA: 21.00 %

## S Senyalització i equipament

### SA Aparells sanitaris

#### SAM Rentamans

**SAM033** U Rentamans mural, d'argila refractària.
Rentamans de cantonada mural, d'argila refractària, acabat termoesmaltat, color blanc, codi de comanda 124729000, sèrie iCon "GEBERIT", de 460x330x130 mm, amb un orifici per les aixetes, amb vàlvula de desguàs de llautó cromat, codi de comanda 500.050.21.1 i joc de fixació de 2 peces, codi de comanda 500.122.00.1, i desguàs amb sifó ampolla compacte per a l'estalvi d'espai en mobles de bany, de polipropilè color blanc, codi de comanda 151.116.11.1. Inclús silicona per a segellat de junts.
Criteri de valoració econòmica: El preu no inclou l'aixeteria.
Inclou: Replanteig. Col·locació i fixació de l'aparell. Muntatge del desguàs. Connexió a la xarxa d'evacuació. Comprovació del seu correcte funcionament. Segellat de junts.
Criteri d'amidament de projecte: Nombre d'unitats previstes, segons documentació gràfica de Projecte.
Criteri de mesura d'obra: Es mesurarà el nombre d'unitats realment col·locades segons especificacions de Projecte.

| Codi | Ut | Descripció | Rendiment | Preu | Import |
|---|---|---|---|---|---|
| mt30sig017d | U | Rentamans de cantonada mural, d'argila refractària, acabat termoesmaltat, color blanc, codi de comanda 124729000, sèrie iCon "GEBERIT", de 460x330x130 mm, amb un orifici per les aixetes, segons UNE 67001. (material) | 1.000 | 142.80 | 142.80 |
| mt30asg030k | U | Vàlvula de desguàs de llautó cromat, codi de comanda 500.050.21.1, "GEBERIT", de 50 mm de longitud. (material) | 1.000 | 70.00 | 70.00 |
| mt30asg050d | U | Joc de fixació de 2 peces, codi de comanda 500.122.00.1, "GEBERIT", per a rentamans. (material) | 1.000 | 13.20 | 13.20 |
| mt30asg060k | U | Sifó ampolla compacte per a l'estalvi d'espai en mobles de bany, de polipropilè color blanc, codi de comanda 151.116.11.1, "GEBERIT", amb sortida de 32 mm de diàmetre exterior, per a lavabo, amb junts i colze amb rosca d'unió. (material) | 1.000 | 50.30 | 50.30 |
| mt30www005 | U | Cartutx de 300 ml de silicona àcida monocomponent, fungicida, per a segellat de junts en ambients humits. (material) | 0.012 | 7.50 | 0.09 |
| op00tal010 |  | Trepant. | 1.000 | 0.00 | 0.00 |
| op00mar010 |  | Martell. | 1.000 | 0.00 | 0.00 |
| op00ato010 |  | Tornavís. | 1.000 | 0.00 | 0.00 |
| mo008 | h | Oficial 1ª lampista. (mà d'obra) | 1.629 | 29.34 | 47.79 |
| % | % | Costos directes complementaris | 2 % | 324.18 | 6.48 |
|  |  | Costos directes |  |  | 330.66 |
