# Vàter químic portàtil

- Propietat de l'arxiu: CYPE INGENIEROS, S.A.
- Format: FIEBDC-3/2002
- Divisa: EUR
- Costos indirectes: 3.00 %
- IVA: 21.00 %

## S Senyalització i equipament

### SA Aparells sanitaris

#### SAP Vàters portàtils

**SAP010** U Vàter químic portàtil.
Vàter químic portàtil de polietilè d'alta densitat amb dipòsit d'aigua neta amb bomba de manxa, dipòsit de deixalles extraïble de 10 litres de capacitat, seient i tapa, de 300x410x350 mm, pes 5,75 kg, per a un pes màxim de 180 kg i fins a 50 descàrregues entre cada recàrrega d'aigua neta, amb pastilla d'additiu químic recobert de plàstic biodegradable soluble en aigua.
Inclou: Col·locació. Introducció de la pastilla en el dipòsit de deixalles. Ompliment del dipòsit amb aigua neta. Comprovació del seu correcte funcionament.
Criteri d'amidament de projecte: Nombre d'unitats previstes, segons documentació gràfica de Projecte.
Criteri de mesura d'obra: Es mesurarà el nombre d'unitats realment executades segons especificacions de Projecte.

| Codi | Ut | Descripció | Rendiment | Preu | Import |
|---|---|---|---|---|---|
| mt30iqp010a | U | Vàter químic portàtil de polietilè d'alta densitat amb dipòsit d'aigua neta amb bomba de manxa, dipòsit de deixalles extraïble de 10 litres de capacitat, seient i tapa, de 300x410x350 mm, pes 5,75 kg, per a un pes màxim de 180 kg i fins a 50 descàrregues entre cada recàrrega d'aigua neta, de fàcil transport i neteja. (material) | 1.000 | 90.00 | 90.00 |
| mt30iqp015 | U | Pastilla d'additiu químic recobert de plàstic biodegradable soluble en aigua, per a vàter portàtil. (material) | 1.000 | 1.56 | 1.56 |
| mo107 | h | Ajudant lampista. (mà d'obra) | 0.136 | 25.25 | 3.43 |
| % | % | Costos directes complementaris | 2 % | 94.99 | 1.90 |
|  |  | Costos directes |  |  | 96.89 |
