# Urinari de porcellana sanitària, funcionament sense aigua

- Propietat de l'arxiu: CYPE INGENIEROS, S.A.
- Format: FIEBDC-3/2002
- Divisa: EUR
- Costos indirectes: 3.00 %
- IVA: 21.00 %

## S Senyalització i equipament

### SA Aparells sanitaris

#### SAU Urinaris

**SAU002** U Urinari de porcellana sanitària, funcionament sense aigua.
Urinari de porcellana sanitària, funcionament sense aigua, amb desguàs vist, sistema de bloqueig de males olors, color blanc, de 390x300x240 mm. Inclús reixeta de desguàs i joc de fixació i silicona per a segellat de junts.
Inclou: Replanteig. Col·locació i fixació de l'aparell. Muntatge del desguàs. Connexió a la xarxa d'evacuació. Comprovació del seu correcte funcionament. Segellat de junts.
Criteri d'amidament de projecte: Nombre d'unitats previstes, segons documentació gràfica de Projecte.
Criteri de mesura d'obra: Es mesurarà el nombre d'unitats realment col·locades segons especificacions de Projecte.

| Codi | Ut | Descripció | Rendiment | Preu | Import |
|---|---|---|---|---|---|
| mt30uap010aa | U | Urinari de porcellana sanitària, funcionament sense aigua, amb desguàs vist, sistema de bloqueig de males olors, color blanc, de 390x300x240 mm; inclús reixeta de desguàs i joc de fixació. (material) | 1.000 | 563.38 | 563.38 |
| mt30www005 | U | Cartutx de 300 ml de silicona àcida monocomponent, fungicida, per a segellat de junts en ambients humits. (material) | 0.012 | 7.50 | 0.09 |
| op00ato010 |  | Tornavís. | 1.000 | 0.00 | 0.00 |
| op00mar010 |  | Martell. | 1.000 | 0.00 | 0.00 |
| op00tal010 |  | Trepant. | 1.000 | 0.00 | 0.00 |
| mo008 | h | Oficial 1ª lampista. (mà d'obra) | 1.765 | 29.34 | 51.79 |
| % | % | Costos directes complementaris | 2 % | 615.26 | 12.31 |
|  |  | Costos directes |  |  | 627.57 |
