# Safareig

- Propietat de l'arxiu: CYPE INGENIEROS, S.A.
- Format: FIEBDC-3/2002
- Divisa: EUR
- Costos indirectes: 3.00 %
- IVA: 21.00 %

## S Senyalització i equipament

### SC Cuines/eixides

#### SCF Aigüeres i safareigs

**SCF020** U Safareig.
Safareig de porcellana sanitària, color blanc, de 600x390x360 mm, amb moble suport de tauler aglomerat, de 378x555x786 mm, equipat amb aixeteria, gamma bàsica, compost de broc giratori superior, amb airejador, amb desguàs i sifó. Inclús connexió a les xarxes d'aigua freda i calenta i a la xarxa d'evacuació existents, fixació de l'aparell i closa amb silicona.
Inclou: Replanteig i traçat en el parament suport de la situació de l'aparell. Col·locació, anivellació i fixació dels elements de suport. Anivellació, aplomat i col·locació de l'aparell. Connexió a la xarxa d'evacuació. Muntatge de l'aixeteria. Connexió a les xarxes d'aigua freda i calenta. Muntatge d'accessoris i complements. Segellat de junts. Comprovació del seu correcte funcionament.
Criteri d'amidament de projecte: Nombre d'unitats previstes, segons documentació gràfica de Projecte.
Criteri de mesura d'obra: Es mesurarà el nombre d'unitats realment col·locades segons especificacions de Projecte.

| Codi | Ut | Descripció | Rendiment | Preu | Import |
|---|---|---|---|---|---|
| mt30lar010a | U | Safareig de porcellana sanitària, color blanc, de 600x390x360 mm, segons UNE 67001. (material) | 1.000 | 128.60 | 128.60 |
| mt30lar012a | U | Moble suport de tauler aglomerat, de 378x555x786 mm, per a safareig. (material) | 1.000 | 78.49 | 78.49 |
| mt31gcg060a | U | Aixeteria amb muntura convencional per safareig, gamma bàsica, composta de broc giratori superior, amb airejador, segons UNE-EN 200. (material) | 1.000 | 66.08 | 66.08 |
| mt30dla010a | U | Desguàs corb registrable amb sifó botella per a safareig. (material) | 1.000 | 3.52 | 3.52 |
| op00tal010 |  | Trepant. | 1.000 | 0.00 | 0.00 |
| op00ato010 |  | Tornavís. | 1.000 | 0.00 | 0.00 |
| mo008 | h | Oficial 1ª lampista. (mà d'obra) | 0.796 | 29.34 | 23.35 |
| mo107 | h | Ajudant lampista. (mà d'obra) | 0.531 | 25.25 | 13.41 |
| % | % | Costos directes complementaris | 2 % | 313.45 | 6.27 |
|  |  | Costos directes |  |  | 319.72 |
