# Protector de vèrtex, d'escuma de poliuretà d'alta densitat, per a exterior

- Propietat de l'arxiu: CYPE INGENIEROS, S.A.
- Format: FIEBDC-3/2002
- Divisa: EUR
- Costos indirectes: 3.00 %
- IVA: 21.00 %

## S Senyalització i equipament

### SD Proteccions

#### SDC Protectors de cantonades

**SDC040** U Protector de vèrtex, d'escuma de poliuretà d'alta densitat, per a exterior.
Protector de vèrtex, d'escuma de poliuretà d'alta densitat, per a exterior, amb ales de 150x150 mm, 20 mm de gruix i 50 mm de longitud, amb recobriment de PVC, color a escollir. Col·locació en obra: amb tacs i cargols.
Inclou: Neteja i preparació de la superfície. Replanteig. Col·locació de la protecció.
Criteri d'amidament de projecte: Nombre d'unitats previstes, segons documentació gràfica de Projecte.
Criteri de mesura d'obra: Es mesurarà el nombre d'unitats realment col·locades segons especificacions de Projecte.

| Codi | Ut | Descripció | Rendiment | Preu | Import |
|---|---|---|---|---|---|
| mt53pdi037a | U | Protector de vèrtex, d'escuma de poliuretà d'alta densitat, per a exterior, amb ales de 150x150 mm, 20 mm de gruix i 50 mm de longitud, amb recobriment de PVC, color a escollir, repel·lent de l'aigua i ales amb forats per caragolar a la superfície suport. (material) | 1.000 | 36.75 | 36.75 |
| mt26aaa240da | U | Tac de niló amb cargol de cap aixamfranat, d'acer inoxidable AISI 304, de 6 mm de diàmetre i 35 mm de longitud. (material) | 7.000 | 0.24 | 1.68 |
| op00ato010 |  | Tornavís. | 1.000 | 0.00 | 0.00 |
| mo011 | h | Oficial 1ª muntador. (mà d'obra) | 0.064 | 29.34 | 1.88 |
| mo080 | h | Ajudant muntador. (mà d'obra) | 0.064 | 25.28 | 1.62 |
| % | % | Costos directes complementaris | 2 % | 41.93 | 0.84 |
|  |  | Costos directes |  |  | 42.77 |
