# Protector per a cantell d'esglaó, de cautxú

- Propietat de l'arxiu: CYPE INGENIEROS, S.A.
- Format: FIEBDC-3/2002
- Divisa: EUR
- Costos indirectes: 3.00 %
- IVA: 21.00 %

## S Senyalització i equipament

### SD Proteccions

#### SDE Protectors per a escales

**SDE010** m Protector per a cantell d'esglaó, de cautxú.
Protector per a cantell d'esglaó, de cautxú, amb ales de 50x30 mm i 2 mm de gruix, color negre. Col·locació en obra: amb tacs i cargols.
Inclou: Replanteig. Muntatge i fixació.
Criteri d'amidament de projecte: Longitud mesurada segons documentació gràfica de Projecte.
Criteri de mesura d'obra: Es mesurarà la longitud realment executada segons especificacions de Projecte.

| Codi | Ut | Descripció | Rendiment | Preu | Import |
|---|---|---|---|---|---|
| mt53pdi190a | m | Protector per a cantell d'esglaó, de cautxú, amb ales de 50x30 mm i 2 mm de gruix, color negre, Euroclasse B-s1, d0 de reacció al foc, segons UNE-EN 13501-1. (material) | 1.000 | 30.09 | 30.09 |
| mt26aaa240da | U | Tac de niló amb cargol de cap aixamfranat, d'acer inoxidable AISI 304, de 6 mm de diàmetre i 35 mm de longitud. (material) | 4.000 | 0.24 | 0.96 |
| op00ato010 |  | Tornavís. | 1.000 | 0.00 | 0.00 |
| mo080 | h | Ajudant muntador. (mà d'obra) | 0.192 | 25.28 | 4.85 |
| % | % | Costos directes complementaris | 2 % | 35.90 | 0.72 |
|  |  | Costos directes |  |  | 36.62 |
