# Cinta autoadhesiva, antilliscant. Col·locació a l'esglaó

- Propietat de l'arxiu: CYPE INGENIEROS, S.A.
- Format: FIEBDC-3/2002
- Divisa: EUR
- Costos indirectes: 3.00 %
- IVA: 21.00 %

## S Senyalització i equipament

### SD Proteccions

#### SDE Protectors per a escales

**SDE020** m Cinta autoadhesiva, antilliscant. Col·locació a l'esglaó.
Cinta autoadhesiva, antilliscant, de 25 mm d'amplada, color negre. Col·locació a l'esglaó.
Inclou: Preparació i neteja de la superfície suport. Replanteig. Col·locació de l'element.
Criteri d'amidament de projecte: Longitud mesurada segons documentació gràfica de Projecte.
Criteri de mesura d'obra: Es mesurarà la longitud realment executada segons especificacions de Projecte.

| Codi | Ut | Descripció | Rendiment | Preu | Import |
|---|---|---|---|---|---|
| mt53pdi200a | m | Cinta autoadhesiva, antilliscant, de 25 mm d'amplada, color negre, per a col·locar a l'esglaó, per ús interior i exterior. (material) | 1.000 | 1.75 | 1.75 |
| mo080 | h | Ajudant muntador. (mà d'obra) | 0.026 | 25.28 | 0.66 |
| % | % | Costos directes complementaris | 2 % | 2.41 | 0.05 |
|  |  | Costos directes |  |  | 2.46 |
