# Banda protectora de PVC

- Propietat de l'arxiu: CYPE INGENIEROS, S.A.
- Format: FIEBDC-3/2002
- Divisa: EUR
- Costos indirectes: 3.00 %
- IVA: 21.00 %

## S Senyalització i equipament

### SD Proteccions

#### SDP Bandes protectores de paraments verticals

**SDP011** m Banda protectora de PVC.
Banda protectora de PVC, de 90 mm d'amplada i 3,2 mm de gruix, de color gris, fixada mitjançant adhesiu de poliuretà al parament.
Inclou: Replanteig. Fixació de la banda al parament vertical.
Criteri d'amidament de projecte: Longitud mesurada a eixos, segons documentació gràfica de Projecte.
Criteri de mesura d'obra: Es mesurarà a eixos, la longitud realment executada segons especificacions de Projecte.

| Codi | Ut | Descripció | Rendiment | Preu | Import |
|---|---|---|---|---|---|
| mt53pdi010aa | m | Banda protectora de PVC, de 90 mm d'amplada i 3,2 mm de gruix, de color gris, Euroclasse B-s1, d0 de reacció al foc, segons UNE-EN 13501-1. (material) | 1.050 | 13.20 | 13.86 |
| mt47adc110a | kg | Adhesiu especial de poliuretà bicomponent. (material) | 0.270 | 4.67 | 1.26 |
| mo011 | h | Oficial 1ª muntador. (mà d'obra) | 0.064 | 29.34 | 1.88 |
| mo080 | h | Ajudant muntador. (mà d'obra) | 0.064 | 25.28 | 1.62 |
| % | % | Costos directes complementaris | 2 % | 18.62 | 0.37 |
|  |  | Costos directes |  |  | 18.99 |
