# Revestiment mural interior amb panell rígid protector de resines reforçades amb fibra de vidre

- Propietat de l'arxiu: CYPE INGENIEROS, S.A.
- Format: FIEBDC-3/2002
- Divisa: EUR
- Costos indirectes: 3.00 %
- IVA: 21.00 %

## S Senyalització i equipament

### SD Proteccions

#### SDR Làmines i panells protectors per a revestiments murals

**SDR011** m² Revestiment mural interior amb panell rígid protector de resines reforçades amb fibra de vidre.
Revestiment mural interior amb panell rígid protector de resines reforçades amb fibra de vidre, de 1220x2440 mm i 2,2 mm de gruix, de color blanc. Col·locació en obra: amb adhesiu de poliuretà.
Inclou: Preparació i neteja del parament vertical. Replanteig i tall dels panells. Aplicació de l'adhesiu. Col·locació dels panells i de les peces de terminació.
Criteri d'amidament de projecte: Superfície mesurada segons documentació gràfica de Projecte.
Criteri de mesura d'obra: Es mesurarà la superfície realment executada segons especificacions de Projecte.

| Codi | Ut | Descripció | Rendiment | Preu | Import |
|---|---|---|---|---|---|
| mt53pdi040i | m² | Panell rígid protector de resines reforçades amb fibra de vidre, de 1220x2440 mm i 2,2 mm de gruix, de color blanc, Euroclasse C-s2, d0 de reacció al foc, segons UNE-EN 13501-1, inclús peces d'acabat, peces de cantonada, peces especials i accessoris de muntatge. (material) | 1.050 | 37.88 | 39.77 |
| mt47adc110a | kg | Adhesiu especial de poliuretà bicomponent. (material) | 0.300 | 4.67 | 1.40 |
| mo011 | h | Oficial 1ª muntador. (mà d'obra) | 0.255 | 29.34 | 7.48 |
| mo080 | h | Ajudant muntador. (mà d'obra) | 0.255 | 25.28 | 6.45 |
| % | % | Costos directes complementaris | 2 % | 55.10 | 1.10 |
|  |  | Costos directes |  |  | 56.20 |
