# Aixeteria temporitzada per a urinari

- Propietat de l'arxiu: CYPE INGENIEROS, S.A.
- Format: FIEBDC-3/2002
- Divisa: EUR
- Costos indirectes: 3.00 %
- IVA: 21.00 %

## S Senyalització i equipament

### SG Aixeteries

#### SGU Per a urinaris

**SGU010** U Aixeteria temporitzada per a urinari.
Aixeteria temporitzada, instal·lació vista formada por aixeta de pas recte mural per a urinari, amb temps de flux de 5, cabal de 9 l/min, acabat cromat, per a col·locació en superfície. Inclús elements de connexió.
Inclou: Replanteig. Col·locació. Connexionat. Comprovació del seu correcte funcionament.
Criteri d'amidament de projecte: Nombre d'unitats previstes, segons documentació gràfica de Projecte.
Criteri de mesura d'obra: Es mesurarà el nombre d'unitats realment col·locades segons especificacions de Projecte.

| Codi | Ut | Descripció | Rendiment | Preu | Import |
|---|---|---|---|---|---|
| mt31gmp300ce | U | Aixeta de pas recte mural per a urinari, amb temps de flux de 5, cabal de 9 l/min, acabat cromat, per a col·locació en superfície; inclús elements de connexió. (material) | 1.000 | 49.76 | 49.76 |
| mt37www010 | U | Material auxiliar per a instal·lacions de lampisteria. (material) | 1.000 | 1.40 | 1.40 |
| mo008 | h | Oficial 1ª lampista. (mà d'obra) | 0.272 | 29.34 | 7.98 |
| % | % | Costos directes complementaris | 2 % | 59.14 | 1.18 |
|  |  | Costos directes |  |  | 60.32 |
