# Assecador de cabell

- Propietat de l'arxiu: CYPE INGENIEROS, S.A.
- Format: FIEBDC-3/2002
- Divisa: EUR
- Costos indirectes: 3.00 %
- IVA: 21.00 %

## S Senyalització i equipament

### SM Banys

#### SMC Secadors de cabell

**SMC010** U Assecador de cabell.
Assecador elèctric de cabell, mural, potència calorífica de 900 W, carcassa d'ABS color blanc, interior fabricat en policarbonat gris, de 550x185x120 mm. Inclús elements de fixació.
Inclou: Replanteig. Col·locació i fixació. Connexionat i comprovació del seu correcte funcionament.
Criteri d'amidament de projecte: Nombre d'unitats previstes, segons documentació gràfica de Projecte.
Criteri de mesura d'obra: Es mesurarà el nombre d'unitats realment col·locades segons especificacions de Projecte.

| Codi | Ut | Descripció | Rendiment | Preu | Import |
|---|---|---|---|---|---|
| mt31abn020a | U | Assecador elèctric de cabell, mural, potència calorífica de 900 W, carcassa d'ABS color blanc, interior fabricat en policarbonat gris, de 550x185x120 mm. (material) | 1.000 | 126.70 | 126.70 |
| op00ato010 |  | Tornavís. | 1.000 | 0.00 | 0.00 |
| op00tal010 |  | Trepant. | 1.000 | 0.00 | 0.00 |
| mo107 | h | Ajudant lampista. (mà d'obra) | 0.339 | 25.25 | 8.56 |
| % | % | Costos directes complementaris | 2 % | 135.26 | 2.71 |
|  |  | Costos directes |  |  | 137.97 |
