# Dispensador de paper higičnic

- Propietat de l'arxiu: CYPE INGENIEROS, S.A.
- Format: FIEBDC-3/2002
- Divisa: EUR
- Costos indirectes: 3.00 %
- IVA: 21.00 %

## S Senyalització i equipament

### SM Banys

#### SME Dispensadors de paper

**SME010** U Dispensador de paper higičnic.
Porta-rotlles de paper higičnic, domčstic, de 125x130x125 mm, amb disposició mural, carcassa d'acer inoxidable AISI 304 amb acabat cromat.
Inclou: Replanteig. Col·locació i fixació.
Criteri d'amidament de projecte: Nombre d'unitats previstes, segons documentació grŕfica de Projecte.
Criteri de mesura d'obra: Es mesurarŕ el nombre d'unitats realment col·locades segons especificacions de Projecte.

| Codi | Ut | Descripció | Rendiment | Preu | Import |
|---|---|---|---|---|---|
| mt31abp053a | U | Porta-rotlles de paper higičnic, domčstic, de 125x130x125 mm, amb disposició mural, carcassa d'acer inoxidable AISI 304 amb acabat cromat. (material) | 1.000 | 45.98 | 45.98 |
| op00ato010 |  | Tornavís. | 1.000 | 0.00 | 0.00 |
| op00tal010 |  | Trepant. | 1.000 | 0.00 | 0.00 |
| mo107 | h | Ajudant lampista. (mà d'obra) | 0.204 | 25.25 | 5.15 |
| % | % | Costos directes complementaris | 2 % | 51.13 | 1.02 |
|  |  | Costos directes |  |  | 52.15 |
