# Film anticondensació per a mirall de bany

- Propietat de l'arxiu: CYPE INGENIEROS, S.A.
- Format: FIEBDC-3/2002
- Divisa: EUR
- Costos indirectes: 3.00 %
- IVA: 21.00 %

## S Senyalització i equipament

### SM Banys

#### SMG Miralls

**SMG020** U Film anticondensació per a mirall de bany.
Film radiant elèctric per evitar la condensació en mirall de bany, potència 70 W, dimensions 275x1170 mm, amb superfície autoadhesiva i alimentació monofàsica a 230 V.
Inclou: Muntatge en la part posterior del mirall, connexionat i comprovació del seu correcte funcionament.
Criteri d'amidament de projecte: Nombre d'unitats previstes, segons documentació gràfica de Projecte.
Criteri de mesura d'obra: Es mesurarà el nombre d'unitats realment executades segons especificacions de Projecte.

| Codi | Ut | Descripció | Rendiment | Preu | Import |
|---|---|---|---|---|---|
| mt31ilo010fbk | U | Film radiant elèctric per evitar la condensació en mirall de bany, potència 70 W, dimensions 275x1170 mm, amb superfície autoadhesiva i alimentació monofàsica a 230 V. (material) | 1.000 | 65.52 | 65.52 |
| mt35aia010b | m | Tub corbable de PVC, corrugat, de color negre, de 20 mm de diàmetre nominal, per a canalització encastada en obra de fàbrica (parets i sostres). Resistència a la compressió 320 N, resistència a l'impacte 1 joule, temperatura de treball -5°C fins 60°C, amb grau de protecció IP545 segons UNE 20324, no propagador de la flama. Segons UNE-EN 61386-1 i UNE-EN 61386-22. (material) | 1.500 | 0.42 | 0.63 |
| mt35cun020a | m | Cable unipolar H07Z1-K (AS), sent la seva tensió assignada de 450/750 V, reacció al foc classe Cca-s1a,d1,a1 segons UNE-EN 50575, amb conductor multifilar de coure classe 5 (-K) de 1,5 mm² de secció, amb aïllament de compost termoplàstic a força de poliolefina lliure de halògens amb baixa emissió de fums i gasos corrosius (Z1). Segons UNE 211025. (material) | 4.500 | 0.41 | 1.85 |
| mo102 | h | Ajudant electricista. (mà d'obra) | 0.272 | 25.25 | 6.87 |
| % | % | Costos directes complementaris | 2 % | 74.87 | 1.50 |
|  |  | Costos directes |  |  | 76.37 |
